# Extractor de chaminé giratório com chapéu dinâmico, de alumínio (Dureza H-24), para conduta de saída de 250 mm de diâmetro exterior

- Propriedade do ficheiro: CYPE INGENIEROS, S.A.
- Formato: FIEBDC-3/2002
- Âmbito geográfico: Angola
- Custos indirectos: 3.00 %
- Despesas gerais: 13.00 %
- Lucro: 6.00 %
- IVA: 16.00 %

## I Instalações

### IS Drenagens e ventilação

#### ISK Ventilação adicional específica em cozinha para habitações

**ISK030** Ud Extractor de chaminé giratório com chapéu dinâmico, de alumínio (Dureza H-24), para conduta de saída de 250 mm de diâmetro exterior.
Inclui: Marcação. Fixação e colocação com elementos de ancoragem.

| Código | Un | Descrição | Rendimento | Preço | Importância |
|---|---|---|---|---|---|
| mt20cve010a | Ud | Extractor de chaminé giratório com chapéu dinâmico, de alumínio (Dureza H-24), para conduta de saída de 250 mm de diâmetro exterior. (material) | 1.000 | 247.87 | 247.87 |
| mo009 | h | Oficial de 1ª montador. (mão de obra) | 0.218 | 3.07 | 0.67 |
| mo075 | h | Ajudante de montador. (mão de obra) | 0.109 | 1.96 | 0.21 |
| % | % | Custos directos complementares | 2 % | 248.75 | 4.98 |
|  |  | Custos directos |  |  | 253.73 |
