# Módulo de regulação de caudal de ar constante, para 15 m³/h de caudal, para ventilação mecânica

- Propriedade do ficheiro: CYPE INGENIEROS, S.A.
- Formato: FIEBDC-3/2002
- Âmbito geográfico: Angola
- Custos indirectos: 3.00 %
- Despesas gerais: 13.00 %
- Lucro: 6.00 %
- IVA: 16.00 %

## I Instalações

### IS Drenagens e ventilação

#### ISM Ventilação mecânica para habitações

**ISM022** Ud Módulo de regulação de caudal de ar constante, para 15 m³/h de caudal, para ventilação mecânica.
Inclui: Marcação. Colocação do regulador no interior da conduta.

| Código | Un | Descrição | Rendimento | Preço | Importância |
|---|---|---|---|---|---|
| mt20sva110aa | Ud | Módulo de regulação de caudal de ar constante, para 15 m³/h de caudal e intervalo de pressão estática de 50 a 200 Pa, nível de pressão sonora 25 dBA a 100 Pa formado por corpo de chapa de aço galvanizado de 125 mm de diâmetro, junta de estanquidade de borracha e regulador de plástico com membrana de silicone e mola de recuperação, colocado no interior da conduta de admissão ou extracção. (material) | 1.000 | 36.64 | 36.64 |
| mo009 | h | Oficial de 1ª montador. (mão de obra) | 0.198 | 3.07 | 0.61 |
| mo075 | h | Ajudante de montador. (mão de obra) | 0.198 | 1.96 | 0.39 |
| % | % | Custos directos complementares | 2 % | 37.64 | 0.75 |
|  |  | Custos directos |  |  | 38.39 |
