# Escada mecânica eléctrica, para interior, de 30° de inclinação, para vencer uma altura de 3 m, com uma largura útil de 1,1 m, balaustrada de 1,0 m e 0,5 m/s de velocidade

- Propriedade do ficheiro: CYPE INGENIEROS, S.A.
- Formato: FIEBDC-3/2002
- Âmbito geográfico: Angola
- Custos indirectos: 3.00 %
- IVA: 18.00 %

## I Instalações

### IT Transporte

#### ITE Escadas mecânicas

**ITE010** Ud Escada mecânica eléctrica, para interior, de 30° de inclinação, para vencer uma altura de 3 m, com uma largura útil de 1,1 m, balaustrada de 1,0 m e 0,5 m/s de velocidade.
Fornecimento e instalação completa de escada mecânica eléctrica, para interior, de 30° de inclinação, para vencer uma altura de 3 m, com uma largura útil de 1,1 m, balaustrada de 1,0 m e 0,5 m/s de velocidade. Incluindo passa-cabos, quadro e cabo de manobra, instalação eléctrica, linha telefónica e sistemas de segurança. Totalmente montada, ligada e testada.
Inclui: Marcação da disposição dos apoios. Montagem de passa-cabos. Colocação da escada mecânica sobre os apoios. Montagem do quadro e ligação do cabo de manobra. Ligação com a rede eléctrica. Instalação da linha telefónica e dos sistemas de segurança.
Critério de medição de projecto: Número de unidades previstas, segundo documentação gráfica de Projecto.
Critério de medição de obra: Medir-se-á o número de unidades realmente executadas segundo especificações de Projecto.

| Código | Un | Descrição | Rendimento | Preço | Importância |
|---|---|---|---|---|---|
| mt39emc010d | Ud | Escada mecânica eléctrica, para interior, de 30° de inclinação, para vencer uma altura de 3 m, com uma largura útil de 1,1 m, balaustrada de 1,0 m e 0,5 m/s de velocidade. Segundo EN 115-1. (material) | 1.000 | 184083.44 | 184083.44 |
| mt39www020 | Ud | Material auxiliar para instalações de transporte. (material) | 1.500 | 13.23 | 19.85 |
| mo015 | h | Oficial de 1ª instalador de aparelhos elevatórios. (mão de obra) | 71.088 | 2.99 | 212.55 |
| mo083 | h | Ajudante de instalador de aparelhos elevatórios. (mão de obra) | 71.088 | 1.90 | 135.07 |
| % | % | Custos directos complementares | 2 % | 184450.91 | 3689.02 |
|  |  | Custos directos |  |  | 188139.93 |
