# Grupo de ventilação para instalação individual

- Propriedade do ficheiro: CYPE INGENIEROS, S.A.
- Formato: FIEBDC-3/2002
- Âmbito geográfico: Angola
- Moeda: AOA
- Custos indirectos: 3.00 %
- IVA: 18.00 %

## I Instalações

### IV Ventilação

#### IVM Ventilação mecânica

**IVM031** Ud Grupo de ventilação para instalação individual.
Grupo de ventilação higro-regulável composto por ventilador centrífugo, com motor de duas velocidades para alimentação monofásica a 230 V e 50 Hz de frequência, com protecção térmica, carcaça exterior de plástico de 260x268x303 mm e caixa de bornes com condensador, de potência nominal 45 W, caudal máximo 250 m³/h, com 5 bocas de entrada, 4 para ligação a condutas de extracção de 80 mm de diâmetro e 1 para ligação a conduta de extracção de 125 mm de diâmetro e boca de saída superior de 125 mm de diâmetro, com interruptor remoto encastrável. Inclusive elementos de fixação, tubo protector dos cabos e cabos.
Inclui: Marcação. Colocação e fixação do grupo. Montagem e ligação do interruptor remoto. Ligação à rede eléctrica. Ligação das condutas. Verificação do seu correcto funcionamento.
Critério de medição de projecto: Número de unidades previstas, segundo documentação gráfica de Projecto.
Critério de medição de obra: Medir-se-á o número de unidades realmente executadas segundo especificações de Projecto.

| Código | Un | Descrição | Rendimento | Preço | Importância |
|---|---|---|---|---|---|
| mt42svi310a | Ud | Grupo de ventilação higro-regulável composto por ventilador centrífugo, com motor de duas velocidades para alimentação monofásica a 230 V e 50 Hz de frequência, com protecção térmica, carcaça exterior de plástico de 260x268x303 mm e caixa de bornes com condensador, de potência nominal 45 W, caudal máximo 250 m³/h, com 5 bocas de entrada, 4 para ligação a condutas de extracção de 80 mm de diâmetro e 1 para ligação a conduta de extracção de 125 mm de diâmetro e boca de saída superior de 125 mm de diâmetro, com elementos de fixação. (material) | 1.000 | 285450.71 | 285450.71 |
| mt42svi315a | Ud | Interruptor remoto encastrável, para alteração de velocidade de grupo de ventilação. (material) | 1.000 | 12975.03 | 12975.03 |
| mt35tpt010ae | m | Tubo rígido de PVC VD-M de 16 mm de diâmetro exterior e 1,3 mm de espessura. Resistência à compressão 750 N, resistência ao impacto 2 joules, temperatura de trabalho -5°C até 60°C, classificação 3321, segundo NP EN 61386-1 e NP EN 61386-21, com o preço incrementado em 20% relativamente a acessórios e peças especiais. (material) | 3.000 | 370.97 | 1112.91 |
| mt35cep010aa | m | Cabo unipolar H07V-U, sendo a sua tensão atribuída de 450/750 V, reacção ao fogo classe Eca segundo NP EN 50575, com condutor unifilar de cobre classe 1 de 1,5 mm² de secção, com isolamento de PVC. Segundo NP 2356-3. (material) | 6.000 | 93.81 | 562.86 |
| mo011 | h | Oficial de 1ª montador. (mão de obra) | 0.496 | 1057.30 | 524.42 |
| mo080 | h | Ajudante de montador. (mão de obra) | 0.496 | 604.97 | 300.07 |
| % | % | Custos directos complementares | 2 % | 300926.00 | 6018.52 |
|  |  | Custos directos |  |  | 306944.52 |
