# Conduta semi-rígida de parede dupla de chapa de alumínio com isolamento sonoro

- Propriedade do ficheiro: CYPE INGENIEROS, S.A.
- Formato: FIEBDC-3/2002
- Âmbito geográfico: Angola
- Moeda: AOA
- Custos indirectos: 3.00 %
- IVA: 18.00 %

## I Instalações

### IV Ventilação

#### IVV Condutas de admissão e extracção para ventilação

**IVV260** m Conduta semi-rígida de parede dupla de chapa de alumínio com isolamento sonoro.
Conduta de ventilação, formada por tubo semi-rígido de parede dupla com isolamento sonoro, composto por parede interior de chapa de alumínio engatilhada em espiral e perfurada de 125 mm de diâmetro, parede exterior de chapa de alumínio engatilhada em espiral e isolamento sonoro entre paredes através de fibra de vidro de 25 mm de espessura, temperatura de trabalho de 200°C e picos de temperatura até 250°C, classe A1 segundo NP EN 13501-1. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42csi420a | Ud | Material auxiliar para montagem e fixação das condutas semi-rígidas de parede dupla de chapa de alumínio com isolamento sonoro, de 125 mm de diâmetro interior. (material) | 1.000 | 2582.92 | 2582.92 |
| mt42csi020ac | m | Tubo semi-rígido de parede dupla com isolamento sonoro, composto por parede interior de chapa de alumínio engatilhada em espiral e perfurada de 125 mm de diâmetro, parede exterior de chapa de alumínio engatilhada em espiral e isolamento sonoro entre paredes através de fibra de vidro de 25 mm de espessura, temperatura de trabalho de 200°C e picos de temperatura até 250°C, classe A1 segundo NP EN 13501-1, com o preço incrementado em 10% relativamente a acessórios e peças especiais. (material) | 1.000 | 55003.85 | 55003.85 |
| op00ato010 |  | Aparafusadora. | 1.000 | 0.00 | 0.00 |
| op00mar010 |  | Martelo. | 1.000 | 0.00 | 0.00 |
| op00tal010 |  | Berbequim. | 1.000 | 0.00 | 0.00 |
| mo011 | h | Oficial de 1ª montador. (mão de obra) | 0.278 | 1057.30 | 293.93 |
| mo080 | h | Ajudante de montador. (mão de obra) | 0.139 | 604.97 | 84.09 |
| % | % | Custos directos complementares | 2 % | 57964.79 | 1159.30 |
|  |  | Custos directos |  |  | 59124.09 |
