# Reparação de caixilharia exterior de aço "in situ", com um grau de deterioração alto, através da correcção de desenquadramentos e substituição de ferragens deterioradas

- Propriedade do ficheiro: CYPE INGENIEROS, S.A.
- Formato: FIEBDC-3/2002
- Âmbito geográfico: Angola
- Custos indirectos: 3.00 %
- IVA: 18.00 %

## L Vãos

### LC Caixilharias

#### LCZ Reparações

**LCZ010** m² Reparação de caixilharia exterior de aço "in situ", com um grau de deterioração alto, através da correcção de desenquadramentos e substituição de ferragens deterioradas.
Reparação de caixilharia exterior de aço "in situ", com um grau de deterioração alto, através da correcção de desenquadramentos e substituição de ferragens deterioradas. Incluindo p/p de reposição de revestimentos e pinturas dos paramentos situados em zonas adjacentes à intervenção.
Inclui: Correcção de desenquadramentos. Substituição das ferragens deterioradas.
Critério de medição de projecto: Superfície medida segundo documentação gráfica de Projecto, incluindo os pré-aros.
Critério de medição de obra: Medir-se-á a superfície realmente executada segundo especificações de Projecto.

| Código | Un | Descrição | Rendimento | Preço | Importância |
|---|---|---|---|---|---|
| mo018 | h | Oficial de 1ª serralheiro. (mão de obra) | 2.562 | 2.98 | 7.63 |
| mo059 | h | Ajudante de serralheiro. (mão de obra) | 2.562 | 1.70 | 4.36 |
| % | % | Custos directos complementares | 2 % | 11.99 | 0.24 |
|  |  | Custos directos |  |  | 12.23 |
