# Porta giratória automática motorizada

- Propriedade do ficheiro: CYPE INGENIEROS, S.A.
- Formato: FIEBDC-3/2002
- Âmbito geográfico: Angola
- Custos indirectos: 3.00 %
- IVA: 18.00 %

## L Vãos

### LP Portas

#### LPB Giratórias

**LPB010** Ud Porta giratória automática motorizada, de 2400 mm de altura, 1493 mm de largura de passagem e 2200 mm de diâmetro, com sistema automático anti-bloqueio, composta de: tambor fixo curvo com vidro laminado de 17 mm de espessura, dotado de vedante de segurança em ambas as entradas e sensores de abertura automática; 4 folhas anti-pânico de vidro temperado, de 12 mm de espessura, fixadas através de pivôs superior e inferior; tecto interior com dois painéis de vidro laminado, de 18 mm de espessura; perfis de aço inoxidável AISI 304, com escovas de estanquidade e aro de fixação de aço inoxidável ao pavimento; mecanismos, painel de controlo, motor com tampa visitável, pulsador de emergência e quadro eléctrico de protecção e manobra.
Fornecimento e montagem de porta giratória automática motorizada, de 2400 mm de altura, 1493 mm de largura de passagem e 2200 mm de diâmetro, com sistema automático anti-bloqueio, composta de: tambor fixo curvo com vidro laminado de 17 mm de espessura, dotado de vedante de segurança em ambas as entradas e sensores de abertura automática; 4 folhas anti-pânico de vidro temperado, de 12 mm de espessura, fixadas através de pivôs superior e inferior; tecto interior com dois painéis de vidro laminado, de 18 mm de espessura; perfis de aço inoxidável AISI 304, com escovas de estanquidade e aro de fixação de aço inoxidável ao pavimento; mecanismos, painel de controlo, motor com tampa visitável, pulsador de emergência e quadro eléctrico de protecção e manobra. Incluindo limpeza prévia do suporte, ligação eléctrica, colocação em funcionamento segundo instruções do fabricante, ajuste e fixação em obra. Totalmente montada e testada.
Inclui: Limpeza e preparação da superfície suporte. Marcação. Colocação do eixo central. Instalação de mecanismos, painel de controlo e motor. Montagem das folhas giratórias. Colocação dos perfis e dos elementos de acabamento. Ligação eléctrica. Ajuste e fixação da porta. Colocação em funcionamento.
Critério de medição de projecto: Número de unidades previstas, segundo documentação gráfica de Projecto.
Critério de medição de obra: Medir-se-á o número de unidades realmente executadas segundo especificações de Projecto.

| Código | Un | Descrição | Rendimento | Preço | Importância |
|---|---|---|---|---|---|
| mt26pes010a | Ud | Porta giratória automática motorizada, de 2400 mm de altura, 1493 mm de largura de passagem e 2200 mm de diâmetro, com sistema automático anti-bloqueio, composta de: tambor fixo curvo com vidro laminado de 17 mm de espessura, dotado de vedante de segurança em ambas as entradas e sensores de abertura automática; 4 folhas anti-pânico de vidro temperado, de 12 mm de espessura, fixadas através de pivôs superior e inferior; tecto interior com dois painéis de vidro laminado, de 18 mm de espessura; perfis de aço inoxidável AISI 304, com escovas de estanquidade e aro de fixação de aço inoxidável ao pavimento; mecanismos, painel de controlo, motor com tampa visitável, pulsador de emergência e quadro eléctrico de protecção e manobra, segundo NP EN 16005. (material) | 1.000 | 31947.69 | 31947.69 |
| mo011 | h | Oficial de 1ª montador. (mão de obra) | 11.284 | 3.03 | 34.19 |
| mo080 | h | Ajudante de montador. (mão de obra) | 11.284 | 1.70 | 19.18 |
| mo055 | h | Oficial de 1ª vidraceiro. (mão de obra) | 11.284 | 3.17 | 35.77 |
| % | % | Custos directos complementares | 2 % | 32036.83 | 640.74 |
|  |  | Custos directos |  |  | 32677.57 |
