# Porta de inspecção corta-fogo de aço galvanizado homologada, EI2 60, de uma folha, 430x430 mm de vão e altura de passagem, acabamento galvanizado com tratamento anti-manchas

- Propriedade do ficheiro: CYPE INGENIEROS, S.A.
- Formato: FIEBDC-3/2002
- Âmbito geográfico: Angola
- Custos indirectos: 3.00 %
- IVA: 18.00 %

## L Vãos

### LP Portas

#### LPI De instalações

**LPI030** Ud Porta de inspecção corta-fogo de aço galvanizado homologada, EI2 60, de uma folha, 430x430 mm de vão e altura de passagem, acabamento galvanizado com tratamento anti-manchas.
Fornecimento e colocação de porta de inspecção corta-fogo pivotante homologada, EI2 60, de uma folha de 38 mm de espessura, 430x430 mm de vão e altura de passagem, acabamento galvanizado com tratamento anti-manchas formada por duas chapas de aço galvanizado de 0,8 mm de espessura, dobradas, ensambladas e montadas, com câmara intermédia de lã de rocha de alta densidade e placas de gesso cartonado, sobre aro de aço galvanizado de 1 mm de espessura. Elaborada em oficina, com ajuste e fixação em obra. Totalmente montada.
Inclui: Marcação de pontos de fixação e aprumo do aro. Fixação do aro ao paramento. Vedação de juntas. Colocação da porta de inspecção. Colocação de ferragens de fecho e acessórios.
Critério de medição de projecto: Número de unidades previstas, segundo documentação gráfica de Projecto.
Critério de medição de obra: Medir-se-á o número de unidades realmente executadas segundo especificações de Projecto.

| Código | Un | Descrição | Rendimento | Preço | Importância |
|---|---|---|---|---|---|
| mt26rca030ai1a | Ud | Porta de inspecção corta-fogo pivotante homologada, EI2 60, segundo EN 1634-1, de uma folha de 38 mm de espessura, 430x430 mm de vão e altura de passagem, para uma abertura de obra de 540x540 mm, acabamento galvanizado com tratamento anti-manchas formada por duas chapas de aço galvanizado de 0,5 mm de espessura, dobradas, ensambladas e montadas, com câmara intermédia de lã de rocha de alta densidade e placas de gesso cartonado, sobre aro de aço galvanizado de 1 mm de espessura, inclusive dobradiças aparafusadas ao aro e à folha e fechadura triangular. (material) | 1.000 | 139.02 | 139.02 |
| mo020 | h | Oficial de 1ª construção. (mão de obra) | 0.308 | 2.93 | 0.90 |
| mo077 | h | Ajudante de construção. (mão de obra) | 0.308 | 1.70 | 0.52 |
| % | % | Custos directos complementares | 2 % | 140.44 | 2.81 |
|  |  | Custos directos |  |  | 143.25 |
