# Bloco para porta corta-fogo de madeira de uma folha de 82,5x203 cm, EI2 30-C5 homologada, acabamento fibras

- Propriedade do ficheiro: CYPE INGENIEROS, S.A.
- Formato: FIEBDC-3/2002
- Âmbito geográfico: Angola
- Custos indirectos: 3.00 %
- IVA: 18.00 %

## L Vãos

### LP Portas

#### LPR Corta-fogo

**LPR020** Ud Bloco para porta corta-fogo de madeira de uma folha de 82,5x203 cm, EI2 30-C5 homologada, acabamento fibras.
Fornecimento e colocação de bloco de porta corta-fogo EI2 30-C5 homologada de uma folha de 82,5x203 cm, composto de folha formada por perímetro de madeira maciça com ligação macho-fêmea a um painel aglomerado central ignífugo e acabamento num painel de 4 mm de MDF folheado em fibras: aro de 90x30 mm e guarnição de 70x16 mm em ambas as faces, em MDF hidrófugo, com folheado do mesmo material da folha; pernos de 140 mm, juntas intumescentes embutidas no perímetro da folha segundo normativa e duas placas isolantes termo-expansíveis na caixa da fechadura, com função anti-pânico. Inclusive envernizamento/pintura ignífuga, puxadores, fecha portas aéreo sem retentor e junta isotónica e ignífuga embutida no batente. Elaborado em oficina, ajuste e fixação em obra. Totalmente montado e testado.
Inclui: Marcação de pontos de fixação e aprumo do aro. Fixação do aro ao paramento. Vedação de juntas perimetrais. Colocação da folha. Colocação de ferragens de fecho e acessórios.
Critério de medição de projecto: Número de unidades previstas, segundo documentação gráfica de Projecto.
Critério de medição de obra: Medir-se-á o número de unidades realmente executadas segundo especificações de Projecto.

| Código | Un | Descrição | Rendimento | Preço | Importância |
|---|---|---|---|---|---|
| mt22bcf010a | Ud | Porta corta-fogo homologada, EI2 30-C5, segundo EN 1634-1, de uma folha de madeira, 82,5x203 cm, acabamento fibras envernizada ou com pintura ignífuga, inclusive guarnição, aro metálico com ganchos de amarração, acessórios e ferragens de pendurar, dispositivos de fecho segundo EN 1154 e dispositivos de segurança. (material) | 1.000 | 372.93 | 372.93 |
| op00cla010 |  | Pregadora pneumática. | 1.000 | 0.00 | 0.00 |
| op00gra010 |  | Agrafadora. | 1.000 | 0.00 | 0.00 |
| op00sie010 |  | Serra tico-tico. | 1.000 | 0.00 | 0.00 |
| op00cep010 |  | Plainas. | 1.000 | 0.00 | 0.00 |
| op00ato010 |  | Aparafusadora. | 1.000 | 0.00 | 0.00 |
| op00tro010 |  | Cortadora de disco para bancada. | 1.000 | 0.00 | 0.00 |
| mo017 | h | Oficial de 1ª carpinteiro. (mão de obra) | 0.360 | 2.99 | 1.08 |
| mo058 | h | Ajudante de carpinteiro. (mão de obra) | 0.360 | 1.71 | 0.62 |
| % | % | Custos directos complementares | 2 % | 374.63 | 7.49 |
|  |  | Custos directos |  |  | 382.12 |
