# Isolamento termo-acústico exterior para conduta metálica circular de climatização

- Propriedade do ficheiro: CYPE INGENIEROS, S.A.
- Formato: FIEBDC-3/2002
- Âmbito geográfico: Angola
- Moeda: AOA
- Custos indirectos: 3.00 %
- IVA: 18.00 %

## N Isolamentos e impermeabilizações

### NA Isolamentos térmicos

#### NAC Condutas metálicas

**NAC010** m² Isolamento termo-acústico exterior para conduta metálica circular de climatização, realizado com manta de lã de vidro, segundo NP EN 14303, revestida numa das suas faces com papel kraft-alumínio que actua como barreira de vapor, de 100 mm de espessura, resistência térmica 2,5 m²°C/W, condutibilidade térmica 0,04 W/(m°C), isolado e fixado com fita autocolante de alumínio.
Isolamento termo-acústico exterior para conduta metálica circular de climatização, realizado com manta de lã de vidro, segundo NP EN 14303, revestida numa das suas faces com papel kraft-alumínio que actua como barreira de vapor, de 100 mm de espessura, resistência térmica 2,5 m²°C/W, condutibilidade térmica 0,04 W/(m°C), isolado e fixado com fita autocolante de alumínio.
Inclui: Limpeza e preparação da superfície suporte. Implantação e corte do isolamento. Colocação do isolamento. Fixação do isolamento. Vedação de juntas e ligações.
Critério de medição de projecto: Superfície medida segundo documentação gráfica de Projecto.
Critério de medição de obra: Medir-se-á a superfície realmente executada segundo especificações de Projecto.

| Código | Un | Descrição | Rendimento | Preço | Importância |
|---|---|---|---|---|---|
| mt42con140b | m² | Manta de lã de vidro, segundo NP EN 14303, revestida numa das suas faces com papel kraft-alumínio que actua como barreira de vapor, de 100 mm de espessura, resistência térmica 2,5 m²°C/W, condutibilidade térmica 0,04 W/(m°C), Euroclasse B-s1, d0 de reacção ao fogo segundo NP EN 13501-1, para o isolamento de condutas de ar em climatização. (material) | 1.100 | 2609.29 | 2870.22 |
| mt42con020 | m | Fita autocolante de alumínio, de 50 microns de espessura e 65 mm de largura, à base de resinas acrílicas, para a vedação e fixação do isolamento. (material) | 1.500 | 81.12 | 121.68 |
| mo054 | h | Oficial de 1ª montador de isolamentos. (mão de obra) | 0.145 | 630.15 | 91.37 |
| mo101 | h | Ajudante de montador de isolamentos. (mão de obra) | 0.145 | 357.82 | 51.88 |
| % | % | Custos directos complementares | 2 % | 3135.15 | 62.70 |
|  |  | Custos directos |  |  | 3197.85 |
