# Isolamento térmico sob laje

- Propriedade do ficheiro: CYPE INGENIEROS, S.A.
- Formato: FIEBDC-3/2002
- Âmbito geográfico: Angola
- Moeda: AOA
- Custos indirectos: 3.00 %
- IVA: 18.00 %

## N Isolamentos e impermeabilizações

### NA Isolamentos térmicos

#### NAD Sob lajes

**NAD010** m² Isolamento térmico sob laje, formado por painel semi-rígido de lã mineral, segundo EN 13162, não revestido, de 60 mm de espessura, resistência térmica 1,7 m²°C/W, condutibilidade térmica 0,035 W/(m°C), colocado topo a topo e fixado com cimento cola.
Isolamento térmico sob laje, formado por painel semi-rígido de lã mineral, segundo EN 13162, não revestido, de 60 mm de espessura, resistência térmica 1,7 m²°C/W, condutibilidade térmica 0,035 W/(m°C), colocado topo a topo e fixado com cimento cola.
Inclui: Limpeza e preparação da superfície suporte. Implantação e corte do isolamento. Colocação do isolamento. Fixação do isolamento.
Critério de medição de projecto: Superfície medida segundo documentação gráfica de Projecto.
Critério de medição de obra: Medir-se-á a superfície realmente executada segundo especificações de Projecto.

| Código | Un | Descrição | Rendimento | Preço | Importância |
|---|---|---|---|---|---|
| mt16lra020bdv | m² | Painel semi-rígido de lã mineral, segundo EN 13162, não revestido, de 60 mm de espessura, resistência térmica 1,7 m²°C/W, condutibilidade térmica 0,035 W/(m°C). (material) | 1.050 | 2982.05 | 3131.15 |
| mt16aaa040c | kg | Cimento cola para fixação de painéis isolantes. (material) | 2.500 | 192.14 | 480.35 |
| mo054 | h | Oficial de 1ª montador de isolamentos. (mão de obra) | 0.145 | 630.15 | 91.37 |
| mo101 | h | Ajudante de montador de isolamentos. (mão de obra) | 0.145 | 357.82 | 51.88 |
| % | % | Custos directos complementares | 2 % | 3754.75 | 75.10 |
|  |  | Custos directos |  |  | 3829.85 |
