# Isolamento térmico sob laje

- Propriedade do ficheiro: CYPE INGENIEROS, S.A.
- Formato: FIEBDC-3/2002
- Âmbito geográfico: Angola
- Moeda: AOA
- Custos indirectos: 3.00 %
- IVA: 18.00 %

## N Isolamentos e impermeabilizações

### NA Isolamentos térmicos

#### NAD Sob lajes

**NAD030** m² Isolamento térmico sob laje, formado por placa de aglomerado de cortiça expandida, de 30 mm de espessura, cor preto, resistência térmica 0,75 m²°C/W, condutibilidade térmica 0,036 W/(m°C), fixado mecanicamente.
Fornecimento e colocação de isolamento térmico sob laje, formado por placa de aglomerado de cortiça expandida, de 30 mm de espessura, cor preto, resistência térmica 0,75 m²°C/W, condutibilidade térmica 0,036 W/(m°C), fixado mecanicamente. Inclusive p/p de cortes, fixações e limpeza.
Inclui: Corte e preparação do isolamento. Colocação do isolamento.
Critério de medição de projecto: Superfície medida segundo documentação gráfica de Projecto.
Critério de medição de obra: Medir-se-á a superfície realmente executada segundo especificações de Projecto.

| Código | Un | Descrição | Rendimento | Preço | Importância |
|---|---|---|---|---|---|
| mt16acg010ba | m² | Placa de aglomerado de cortiça expandida, de 30 mm de espessura, cor preto, segundo EN 13170, resistência térmica 0,75 m²°C/W, condutibilidade térmica 0,036 W/(m°C), Euroclasse E de reacção ao fogo, de aplicação como isolante térmico e acústico. (material) | 1.050 | 2195.34 | 2305.11 |
| mt16aaa020lg | Ud | Fixação mecânica para painéis isolantes de aglomerado de cortiça expandida, colocados directamente sobre a superfície suporte. (material) | 3.000 | 44.44 | 133.32 |
| mo054 | h | Oficial de 1ª montador de isolamentos. (mão de obra) | 0.137 | 508.62 | 69.68 |
| mo101 | h | Ajudante de montador de isolamentos. (mão de obra) | 0.137 | 284.97 | 39.04 |
| % | % | Custos directos complementares | 2 % | 2547.15 | 50.94 |
|  |  | Custos directos |  |  | 2598.09 |
