# Isolamento térmico em paredes exteriores duplas de alvenaria

- Propriedade do ficheiro: CYPE INGENIEROS, S.A.
- Formato: FIEBDC-3/2002
- Âmbito geográfico: Angola
- Moeda: AOA
- Custos indirectos: 3.00 %
- IVA: 18.00 %

## N Isolamentos e impermeabilizações

### NA Isolamentos térmicos

#### NAE Injecção e insuflação em caixas de ar

**NAE020** m² Isolamento térmico em paredes exteriores duplas de alvenaria, preenchendo o interior da caixa de ar de 80 mm de espessura média, por insuflação, desde o interior, de nódulos de lã de vidro, não aptos como suporte nutritivo para o desenvolvimento de fungos nem bactérias, densidade 50 kg/m³ e condutibilidade térmica 0,035 W/(m°C).
Isolamento térmico em paredes exteriores duplas de alvenaria, preenchendo o interior da caixa de ar de 80 mm de espessura média, por insuflação, desde o interior, de nódulos de lã de vidro, não aptos como suporte nutritivo para o desenvolvimento de fungos nem bactérias, densidade 50 kg/m³ e condutibilidade térmica 0,035 W/(m°C).
Inclui: Inspecção endoscópica da caixa de ar. Realização de furos no paramento. Protecção dos elementos da envolvente que podem ser afectados durante os trabalhos de insuflação. Insuflação do isolamento. Tapamento dos furos. Limpeza final.
Critério de medição de projecto: Superfície medida segundo documentação gráfica de Projecto.
Critério de medição de obra: Medir-se-á a superfície realmente executada segundo especificações de Projecto.

| Código | Un | Descrição | Rendimento | Preço | Importância |
|---|---|---|---|---|---|
| mt16lvi100o | kg | Nódulos de lã de vidro não aptos como suporte nutritivo para o desenvolvimento de fungos nem bactérias, densidade 50 kg/m³ e condutibilidade térmica 0,035 W/(m°C), Euroclasse A1 de reacção ao fogo, capacidade de absorção de água a curto prazo <=1 kg/m², calor específico 800 J/kgK e factor de resistência à difusão do vapor de água 1; segundo EN 14064-1, para enchimento de câmaras por insuflação. (material) | 4.025 | 896.67 | 3609.10 |
| mt09moe080a | kg | Argamassa de cimento, cor cinzento, composto de cimento, inertes seleccionados e aditivos, tipo GP CSIII W2 segundo EN 998-1. (material) | 0.600 | 29.24 | 17.54 |
| mq08mpa010 | h | Maquinaria para insuflação de isolamento em caixas de ar. (equipamento) | 0.108 | 1728.92 | 186.72 |
| op00tal010 |  | Berbequim. | 1.000 | 0.00 | 0.00 |
| mo030 | h | Oficial de 1ª aplicador de produtos isolantes. (mão de obra) | 0.215 | 612.02 | 131.58 |
| mo068 | h | Ajudante de aplicador de produtos isolantes. (mão de obra) | 0.215 | 357.82 | 76.93 |
| % | % | Custos directos complementares | 2 % | 4021.87 | 80.44 |
|  |  | Custos directos |  |  | 4102.31 |
