# Isolamento térmico pelo exterior do pano interior, em fachada dupla de alvenaria face à vista

- Propriedade do ficheiro: CYPE INGENIEROS, S.A.
- Formato: FIEBDC-3/2002
- Âmbito geográfico: Angola
- Moeda: AOA
- Custos indirectos: 3.00 %
- IVA: 18.00 %

## N Isolamentos e impermeabilizações

### NA Isolamentos térmicos

#### NAF Fachadas e paredes meeiras

**NAF011** m² Isolamento térmico pelo exterior do pano interior, em fachada dupla de alvenaria face à vista.
Isolamento térmico pelo exterior do pano interior, em fachada dupla de alvenaria face à vista, com painel rígido de poliestireno expandido, de superfície lisa e bordo lateral recto, de 30 mm de espessura, resistência térmica 1,05 m²°C/W, condutibilidade térmica 0,029 W/(m°C). Colocação em obra: topo a topo, com espuma de poliuretano, sobre distanciadores do mesmo material isolante, para manter a espessura da caixa de ar. Inclusive espuma adesiva auto-expansível, elástica, de poliuretano monocomponente para a fixação dos distanciadores ao pano interior e dos painéis isolantes aos distanciadores.
Inclui: Limpeza e preparação da superfície do suporte. Implantação e corte do isolamento. Colocação dos distanciadores. Colocação do isolamento. Resolução de pontos singulares.
Critério de medição de projecto: Superfície medida segundo documentação gráfica de Projecto.
Critério de medição de obra: Medir-se-á a superfície realmente executada segundo especificações de Projecto.

| Código | Un | Descrição | Rendimento | Preço | Importância |
|---|---|---|---|---|---|
| mt16pel010aaea | m² | Painel rígido de poliestireno expandido, segundo NP EN 13163, de superfície lisa e bordo lateral recto, de 30 mm de espessura, resistência térmica 1,05 m²°C/W, condutibilidade térmica 0,029 W/(m°C), Euroclasse E de reacção ao fogo segundo NP EN 13501-1, com código de designação EPS-EN 13163-L3-W3-T2-S5-P10-BS250-TR200-DS(N)2-CS(10)150. (material) | 1.050 | 6274.15 | 6587.86 |
| mt22www040 | Ud | Aerossol de 750 ml de espuma adesiva auto-expansível, elástica, de poliuretano monocomponente, de 25 kg/m³ de densidade, condutibilidade térmica 0,0345 W/(m°C), 135% de expansão, alongamento até à rotura 45% e 7 N/cm² de resistência à tracção, estável de -40°C a 90°C; para aplicar com pistola; segundo EN 13165. (material) | 0.050 | 9951.99 | 497.60 |
| mo054 | h | Oficial de 1ª montador de isolamentos. (mão de obra) | 0.034 | 1057.30 | 35.95 |
| mo101 | h | Ajudante de montador de isolamentos. (mão de obra) | 0.034 | 604.97 | 20.57 |
| % | % | Custos directos complementares | 2 % | 7141.98 | 142.84 |
|  |  | Custos directos |  |  | 7284.82 |
