# Amortecedor metálico de mola, de 121x87x158 mm e 350 kg de carga máxima, suspenso de tecto ou estrutura

- Propriedade do ficheiro: CYPE INGENIEROS, S.A.
- Formato: FIEBDC-3/2002
- Âmbito geográfico: Angola
- Custos indirectos: 3.00 %
- IVA: 18.00 %

## N Isolamentos e impermeabilizações

### NA Isolamentos

#### NAI Amortecedores e elementos anti-vibração

**NAI040** Ud Amortecedor metálico de mola, de 121x87x158 mm e 350 kg de carga máxima, suspenso de tecto ou estrutura.
Fornecimento e colocação de amortecedor metálico de mola, de 121x87x158 mm, de 150 kg de carga mínima e 350 kg de carga máxima, formado por mola de aço de alta resistência acabamento com tinta epóxi cor azul, caçoleta metálica no seu extremo superior com porca, caçoleta de borracha no seu extremo inferior e corpo metálico, suspenso de tecto ou estrutura. Incluindo acessórios de montagem. Totalmente montado.
Inclui: Marcação. Colocação do amortecedor.
Critério de medição de projecto: Número de unidades previstas, segundo documentação gráfica de Projecto.
Critério de medição de obra: Medir-se-á o número de unidades realmente executadas segundo especificações de Projecto.

| Código | Un | Descrição | Rendimento | Preço | Importância |
|---|---|---|---|---|---|
| mt42www130t | Ud | Amortecedor metálico de mola, de 121x87x158 mm, de 150 kg de carga mínima e 350 kg de carga máxima, formado por mola de aço de alta resistência acabamento com tinta epóxi cor azul, caçoleta metálica no seu extremo superior com porca, caçoleta de borracha no seu extremo inferior e corpo metálico, para suspender do tecto ou estrutura. (material) | 1.000 | 23.95 | 23.95 |
| mo011 | h | Oficial de 1ª montador. (mão de obra) | 0.204 | 2.99 | 0.61 |
| mo080 | h | Ajudante de montador. (mão de obra) | 0.204 | 1.98 | 0.40 |
| % | % | Custos directos complementares | 2 % | 24.96 | 0.50 |
|  |  | Custos directos |  |  | 25.46 |
