# Isolamento acústico a sons de percussão de pavimentos flutuantes formado por lâmina de espuma de polietileno de alta densidade de 5 mm de espessura

- Propriedade do ficheiro: CYPE INGENIEROS, S.A.
- Formato: FIEBDC-3/2002
- Âmbito geográfico: Angola
- Custos indirectos: 3.00 %
- IVA: 18.00 %

## N Isolamentos e impermeabilizações

### NA Isolamentos

#### NAL Pavimentos flutuantes

**NAL020** m² Isolamento acústico a sons de percussão de pavimentos flutuantes formado por lâmina de espuma de polietileno de alta densidade de 5 mm de espessura, preparado para receber uma base de argamassa ou betão (não incluída neste preço).
Fornecimento e colocação de isolamento acústico a sons de percussão em pavimentos flutuantes formado por lâmina de espuma de polietileno de alta densidade de 5 mm de espessura, preparado para receber uma base de argamassa ou betão (não incluída neste preço). Incluindo p/p de preparação da superfície suporte, cortes, dessolidarização perimetral executada com o mesmo material isolante, e vedação de juntas com fita autocolante.
Inclui: Limpeza e preparação da superfície suporte. Preparação do isolamento. Colocação do isolamento sobre a laje.
Critério de medição de projecto: Superfície medida segundo documentação gráfica de Projecto.
Critério de medição de obra: Medir-se-á a superfície realmente executada segundo especificações de Projecto.

| Código | Un | Descrição | Rendimento | Preço | Importância |
|---|---|---|---|---|---|
| mt17poa011b | m² | Lâmina de espuma de polietileno de alta densidade de 5 mm de espessura. (material) | 1.200 | 1.14 | 1.37 |
| mt16aaa030 | m | Fita autocolante para vedação de juntas. (material) | 0.400 | 0.41 | 0.16 |
| mo054 | h | Oficial de 1ª montador de isolamentos. (mão de obra) | 0.068 | 2.99 | 0.20 |
| mo101 | h | Ajudante de montador de isolamentos. (mão de obra) | 0.068 | 1.98 | 0.13 |
| % | % | Custos directos complementares | 2 % | 1.86 | 0.04 |
|  |  | Custos directos |  |  | 1.90 |
