# Isolamento térmico pelo interior de coberturas inclinadas sobre espaço não habitável

- Propriedade do ficheiro: CYPE INGENIEROS, S.A.
- Formato: FIEBDC-3/2002
- Âmbito geográfico: Angola
- Moeda: AOA
- Custos indirectos: 3.00 %
- IVA: 18.00 %

## N Isolamentos e impermeabilizações

### NA Isolamentos térmicos

#### NAQ Coberturas

**NAQ030** m² Isolamento térmico pelo interior de coberturas inclinadas sobre espaço não habitável, formado por espuma rígida de poliuretano projectado "in situ", densidade mínima 55 kg/m³, espessura média mínima 30 mm.
Isolamento térmico pelo interior de coberturas inclinadas sobre espaço não habitável, formado por espuma rígida de poliuretano projectado "in situ", densidade mínima 55 kg/m³, espessura média mínima 30 mm.
Inclui: Limpeza da superfície superior da laje. Colocação do isolamento.
Critério de medição de projecto: Superfície medida segundo documentação gráfica de Projecto.
Critério de medição de obra: Medir-se-á a superfície realmente executada segundo especificações de Projecto.

| Código | Un | Descrição | Rendimento | Preço | Importância |
|---|---|---|---|---|---|
| mt16poc010v | m² | Espuma rígida de poliuretano projectado "in situ", densidade mínima 55 kg/m³, espessura média mínima 30 mm, aplicado em coberturas inclinadas, segundo EN 14315-1. (material) | 1.100 | 3072.80 | 3380.08 |
| mq08mpa030 | h | Maquinaria para projecção de produtos isolantes. (equipamento) | 0.117 | 2024.16 | 236.83 |
| mo030 | h | Oficial de 1ª aplicador de produtos isolantes. (mão de obra) | 0.139 | 612.02 | 85.07 |
| mo068 | h | Ajudante de aplicador de produtos isolantes. (mão de obra) | 0.139 | 357.82 | 49.74 |
| % | % | Custos directos complementares | 2 % | 3751.72 | 75.03 |
|  |  | Custos directos |  |  | 3826.75 |
