# Isolamento térmico em coberturas inclinadas sobre espaço não habitável de 100 mm de espessura média

- Propriedade do ficheiro: CYPE INGENIEROS, S.A.
- Formato: FIEBDC-3/2002
- Âmbito geográfico: Angola
- Moeda: AOA
- Custos indirectos: 3.00 %
- IVA: 18.00 %

## N Isolamentos e impermeabilizações

### NA Isolamentos térmicos

#### NAR Sopro em caixas de ar

**NAR010** m² Isolamento térmico em coberturas inclinadas sobre espaço não habitável de 100 mm de espessura média, por sopro, desde o interior, de nódulos de lã de vidro, não aptos como suporte nutritivo para o desenvolvimento de fungos nem bactérias, densidade 50 kg/m³ e condutibilidade térmica 0,035 W/(m°C), sobre a superfície suporte.
Isolamento térmico em coberturas inclinadas sobre espaço não habitável de 100 mm de espessura média, por sopro, desde o interior, de nódulos de lã de vidro, não aptos como suporte nutritivo para o desenvolvimento de fungos nem bactérias, densidade 50 kg/m³ e condutibilidade térmica 0,035 W/(m°C), sobre a superfície suporte.
Inclui: Sopro do isolamento.
Critério de medição de projecto: Superfície medida segundo documentação gráfica de Projecto.
Critério de medição de obra: Medir-se-á a superfície realmente executada segundo especificações de Projecto.

| Código | Un | Descrição | Rendimento | Preço | Importância |
|---|---|---|---|---|---|
| mt16lvi100q | kg | Nódulos de lã de vidro não aptos como suporte nutritivo para o desenvolvimento de fungos nem bactérias, densidade 50 kg/m³ e condutibilidade térmica 0,035 W/(m°C), Euroclasse A1 de reacção ao fogo, capacidade de absorção de água a curto prazo <=1 kg/m², calor específico 800 J/kgK e factor de resistência à difusão do vapor de água 1; segundo EN 14064-1, para enchimento de câmaras por insuflação. (material) | 5.075 | 896.67 | 4550.60 |
| mq08mpa020 | h | Maquinaria para espalhamento de isolamento em nódulos. (equipamento) | 0.111 | 1728.92 | 191.91 |
| mo030 | h | Oficial de 1ª aplicador de produtos isolantes. (mão de obra) | 0.240 | 612.02 | 146.88 |
| mo068 | h | Ajudante de aplicador de produtos isolantes. (mão de obra) | 0.240 | 357.82 | 85.88 |
| % | % | Custos directos complementares | 2 % | 4975.27 | 99.51 |
|  |  | Custos directos |  |  | 5074.78 |
