# Isolamento térmico pelo exterior de fachadas

- Propriedade do ficheiro: CYPE INGENIEROS, S.A.
- Formato: FIEBDC-3/2002
- Âmbito geográfico: Angola
- Custos indirectos: 3.00 %
- IVA: 18.00 %

## N Isolamentos e impermeabilizações

### NA Isolamentos

#### NAS Sistemas ETICS de isolamento exterior de fachadas

**NAS060** m² Isolamento térmico pelo exterior de fachadas, com o sistema Wall-Term "REVETÓN", formado por painel rígido de poliestireno expandido, de superfície lisa e bordo lateral recto, Wall-Term EPS Blanco "REVETÓN", de 20 mm de espessura, fixado ao suporte através adesivo Wall-Term "REVETÓN" e fixações mecânicas com bucha de expansão e prego de polipropileno, regularização de placas de isolamento térmico com adesivo Wall-Term "REVETÓN", para misturar com 30% de cimento CEM II, armado com malha de fibra de vidro anti-álcalis, Armadura Wall-Term "REVETÓN", primário, Similar Liso "REVETÓN", de cor branca, impermeável à água da chuva e permeável ao vapor de água, para receber o revestimento acrílico, Revetón 1000 "REVETÓN", de cor branca, acabamento riscado.
Fornecimento e colocação de isolamento térmico pelo exterior de fachadas, com o sistema Wall-Term "REVETÓN", formado por painel rígido de poliestireno expandido, de superfície lisa e bordo lateral recto, Wall-Term EPS Blanco "REVETÓN", de 20 mm de espessura, cor branca, resistência térmica 0,55 m²°C/W, condutibilidade térmica 0,037 W/(m°C), densidade 20 kg/m³, fixado ao suporte através adesivo Wall-Term "REVETÓN" e fixações mecânicas com bucha de expansão e prego de polipropileno; placas de isolamento térmico camada de regularização de adesivo Wall-Term "REVETÓN", composto por copolímeros em dispersão aquosa, inertes seleccionados e pigmentos, para misturar com 30% de cimento CEM II, armada com malha de fibra de vidro anti-álcalis, Armadura Wall-Term "REVETÓN", de 4x4 mm de vão, de 160 g/m² de massa superficial e 0,5 mm de espessura; primário, Similar Liso "REVETÓN", de cor branca, impermeável à água da chuva e permeável ao vapor de água, para receber o revestimento acrílico, Revetón 1000 "REVETÓN", de cor branca, acabamento riscado, composto por resinas acrílicas, cargas de granulometria controlada e pigmentos. Incluindo p/p de preparação da superfície suporte, colocação de perfis de arranque e de canto, formação de juntas, cantos, mestras, arestas, reentrâncias, ombreiras, padieiras, remates nos encontros com paramentos, revestimentos ou outros elementos assentes na sua superfície.
Inclui: Preparação da superfície suporte. Colocação da malha de arranque. Colocação do perfil de arranque. Corte e preparação do isolamento. Colocação do isolamento sobre o paramento. Lixagem de toda a superfície. Tratamento dos pontos singulares. Aplicação da argamassa base e a malha de fibra de vidro. Aplicação de primário. Aplicação da camada de acabamento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt28mar210a | m | Perfil de arranque de alumínio, Wall-Term "REVETÓN", de 30 mm de largura, com pingadeira. (material) | 0.100 | 4.52 | 0.45 |
| mt28mar010a | kg | Adesivo Wall-Term "REVETÓN", composto por copolímeros em dispersão aquosa, inertes seleccionados e pigmentos, para misturar com 30% de cimento CEM II, para aderir e reforçar os painéis isolantes, e como camada base (material) | 2.500 | 2.52 | 6.30 |
| mt08cet020a | t | Cimento CEM II / A-L 32,5 N, a granel, segundo NP EN 197-1. (material) | 0.001 | 99.39 | 0.10 |
| mt16per010a | m² | Painel rígido de poliestireno expandido, de superfície lisa e bordo lateral recto, Wall-Term EPS Blanco "REVETÓN", de 20 mm de espessura, cor branca, resistência térmica 0,55 m²°C/W, condutibilidade térmica 0,037 W/(m°C), densidade 20 kg/m³, Euroclasse E de reacção ao fogo, com código de designação EPS-NP EN 13163-L2-W1-T1-S2-P4-DS(N)2-BS150-CS(10)60-TR150. (material) | 1.050 | 5.02 | 5.27 |
| mt16aaa023a | Ud | Bucha de expansão de fibra de vidro reforçada com poliamida, Espiga Wall-Term "REVETÓN", de 90 mm de comprimento, com aro de estanquidade e prego de polipropileno para fixação de placas isolantes. (material) | 6.000 | 0.41 | 2.46 |
| mt28mar010a | kg | Adesivo Wall-Term "REVETÓN", composto por copolímeros em dispersão aquosa, inertes seleccionados e pigmentos, para misturar com 30% de cimento CEM II, para aderir e reforçar os painéis isolantes, e como camada base | 5.000 | 2.52 | 12.60 |
| mt08cet020a | t | Cimento CEM II / A-L 32,5 N, a granel, segundo NP EN 197-1. | 0.002 | 99.39 | 0.20 |
| mt28mar220a | m | Perfil de canto de PVC com malha para armar argamassas, Wall-Term "REVETÓN". (material) | 0.500 | 1.63 | 0.82 |
| mt28mar230a | m² | Malha de fibra de vidro anti-álcalis, Armadura Wall-Term "REVETÓN", de 4x4 mm de vão, de 160 g/m² de massa superficial e 0,5 mm de espessura, com 306 kp/cm² de resistência à tracção, para armar argamassas. (material) | 1.100 | 3.67 | 4.04 |
| mt28mar060a | kg | Primário, Similar Liso "REVETÓN", de cor branca, impermeável à água da chuva e permeável ao vapor de água, composto por copolímeros acrílicos em dispersão aquosa, cargas de granulometria controlada e pigmentos; impermeável à água da chuva e permeável ao vapor de água, aplicável com broxa, rolo ou pistola. (material) | 0.200 | 10.37 | 2.07 |
| mt28mar020ab | kg | Revestimento acrílico, Revetón 1000 "REVETÓN", de cor branca, acabamento riscado, composto por resinas acrílicas, cargas de granulometria controlada e pigmentos, impermeável à água da chuva e permeável ao vapor de água, aplicável com palustra metálica ou de madeira. (material) | 2.750 | 8.39 | 23.07 |
| mo054 | h | Oficial de 1ª montador de isolamentos. (mão de obra) | 0.136 | 2.99 | 0.41 |
| mo101 | h | Ajudante de montador de isolamentos. (mão de obra) | 0.136 | 1.98 | 0.27 |
| mo039 | h | Oficial de 1ª rebocador. (mão de obra) | 0.816 | 2.90 | 2.37 |
| mo079 | h | Ajudante de rebocador. (mão de obra) | 0.816 | 1.98 | 1.62 |
| % | % | Custos directos complementares | 2 % | 62.05 | 1.24 |
|  |  | Custos directos |  |  | 63.29 |
