# Isolamento acústico sobre tecto falso formado por painel semi-rígido de lã mineral, segundo EN 13162, não revestido, de 30 mm de espessura

- Propriedade do ficheiro: CYPE INGENIEROS, S.A.
- Formato: FIEBDC-3/2002
- Âmbito geográfico: Angola
- Custos indirectos: 3.00 %
- IVA: 18.00 %

## N Isolamentos e impermeabilizações

### NA Isolamentos

#### NAT Tectos falsos

**NAT010** m² Isolamento acústico sobre tecto falso formado por painel semi-rígido de lã mineral, segundo EN 13162, não revestido, de 30 mm de espessura.
Fornecimento e colocação de isolamento acústico sobre tecto falso de placas, formado por painel semi-rígido de lã mineral, segundo EN 13162, não revestido, de 30 mm de espessura, resistência térmica 0,85 m²°C/W, condutibilidade térmica 0,035 W/(m°C). Incluindo p/p de cortes do isolamento.
Inclui: Corte, ajuste e colocação do isolamento.
Critério de medição de projecto: Superfície medida entre paramentos, segundo documentação gráfica de Projecto, sem descontar aberturas para instalações.
Critério de medição de obra: Medir-se-á a superfície realmente executada segundo especificações de Projecto, sem descontar aberturas para instalações.

| Código | Un | Descrição | Rendimento | Preço | Importância |
|---|---|---|---|---|---|
| mt16lra020ma | m² | Painel semi-rígido de lã mineral, segundo EN 13162, não revestido, de 30 mm de espessura, resistência térmica 0,85 m²°C/W, condutibilidade térmica 0,035 W/(m°C). (material) | 1.050 | 4.71 | 4.95 |
| mo054 | h | Oficial de 1ª montador de isolamentos. (mão de obra) | 0.095 | 2.99 | 0.28 |
| mo101 | h | Ajudante de montador de isolamentos. (mão de obra) | 0.095 | 1.98 | 0.19 |
| % | % | Custos directos complementares | 2 % | 5.42 | 0.11 |
|  |  | Custos directos |  |  | 5.53 |
