# Isolamento sonoro do perímetro de apoio do pano de alvenaria, com banda dessolidarizadora de polietileno

- Propriedade do ficheiro: CYPE INGENIEROS, S.A.
- Formato: FIEBDC-3/2002
- Âmbito geográfico: Angola
- Moeda: AOA
- Custos indirectos: 3.00 %
- IVA: 18.00 %

## N Isolamentos e impermeabilizações

### NB Isolamentos sonoros

#### NBJ Pontes acústicas

**NBJ005** m Isolamento sonoro do perímetro de apoio do pano de alvenaria, com banda dessolidarizadora de polietileno.
Isolamento sonoro do perímetro de apoio do pano de alvenaria, realizado com banda flexível de espuma de polietileno reticulado de células fechadas, de 10 mm de espessura e 110 mm de largura, resistência térmica 0,25 m²°C/W, condutibilidade térmica 0,04 W/(m°C) e rigidez dinâmica 57,7 MN/m³; fixada às lajes e aos encontros com outros elementos verticais com pasta de gesso, para garantir a sua dessolidarização e optimizar o isolamento sonoro.
Inclui: Limpeza e preparação da superfície. Corte da banda dessolidarizadora. Colocação das bandas elásticas na base e nos laterais. Colocação das bandas elásticas no encontro da alvenaria com a laje superior.
Critério de medição de projecto: Comprimento medido segundo documentação gráfica de Projecto.
Critério de medição de obra: Medir-se-á o comprimento realmente executado segundo especificações de Projecto.

| Código | Un | Descrição | Rendimento | Preço | Importância |
|---|---|---|---|---|---|
| mt16ptr030b | m | Banda flexível de espuma de polietileno reticulado de células fechadas, de 10 mm de espessura e 110 mm de largura, resistência térmica 0,25 m²°C/W, condutibilidade térmica 0,04 W/(m°C) e rigidez dinâmica 57,7 MN/m³. (material) | 1.100 | 692.00 | 761.20 |
| mt09pye010b | m³ | Pasta de gesso de construção B1, segundo EN 13279-1. (material) | 0.008 | 27689.52 | 221.52 |
| mo113 | h | Operário não qualificado construção. (mão de obra) | 0.072 | 581.64 | 41.88 |
| % | % | Custos directos complementares | 2 % | 1024.60 | 20.49 |
|  |  | Custos directos |  |  | 1045.09 |
