# Formação de impermeabilização interior de floreira ou cavidade onde se coloquem plantas

- Propriedade do ficheiro: CYPE INGENIEROS, S.A.
- Formato: FIEBDC-3/2002
- Âmbito geográfico: Angola
- Moeda: AOA
- Custos indirectos: 3.00 %
- IVA: 18.00 %

## N Isolamentos e impermeabilizações

### NI Impermeabilizações

#### NID Floreiras

**NID010** m² Formação de impermeabilização interior de floreira ou cavidade onde se coloquem plantas, executada através da aplicação a duas demãos de revestimento contínuo elástico impermeabilizante à base de poliuretano alifático, cor branca, de 1,2 mm de espessura mínima. Incluindo preparação da superfície suporte com a aplicação de uma demão de primário de resinas sintéticas, incolor e resolução de pontos singulares através de geotêxtil não tecido de fibras de poliéster, de 90 g/m² de massa superficial fixado com massa tixotrópica à base de poliuretano líquido, cor cinzento.
Formação de impermeabilização interior de floreira ou cavidade onde se coloquem plantas, executada através da aplicação a duas demãos de revestimento contínuo elástico impermeabilizante à base de poliuretano alifático, cor branca, de 1,2 mm de espessura mínima. Incluindo preparação da superfície suporte com a aplicação de uma demão de primário de resinas sintéticas, incolor e resolução de pontos singulares através de geotêxtil não tecido de fibras de poliéster, de 90 g/m² de massa superficial fixado com massa tixotrópica à base de poliuretano líquido, cor cinzento.
Inclui: Limpeza e preparação da superfície na qual se tem de aplicar a impermeabilização. Aplicação de primário. Tratamento dos pontos singulares. Aplicação do impermeabilizante.
Critério de medição de projecto: Superfície medida segundo documentação gráfica de Projecto.
Critério de medição de obra: Medir-se-á a superfície realmente executada segundo especificações de Projecto.

| Código | Un | Descrição | Rendimento | Preço | Importância |
|---|---|---|---|---|---|
| mt15rer010a | l | Primário de resinas sintéticas, incolor. (material) | 0.200 | 3442.16 | 688.43 |
| mt15rer500a | m² | Geotêxtil não tecido de fibras de poliéster, de 90 g/m² de massa superficial. (material) | 0.050 | 3050.23 | 152.51 |
| mt15rer140a | kg | Massa tixotrópica à base de poliuretano líquido, cor cinzento. (material) | 0.100 | 5122.76 | 512.28 |
| mt15rer110a | kg | Revestimento contínuo elástico impermeabilizante à base de poliuretano alifático, cor branca. (material) | 1.300 | 3421.96 | 4448.55 |
| mo032 | h | Oficial de 1ª aplicador de produtos impermeabilizantes. (mão de obra) | 0.209 | 580.76 | 121.38 |
| mo070 | h | Ajudante de aplicador de produtos impermeabilizantes. (mão de obra) | 0.209 | 336.74 | 70.38 |
| % | % | Custos directos complementares | 2 % | 5993.53 | 119.87 |
|  |  | Custos directos |  |  | 6113.40 |
