# Barreira anticapilaridade em muro de alvenaria formada por camada de betume modificado com elastómero SBS, LBM(SBS)-40-PR, acabada com filme plástico termofusível em ambas as faces sobre primário

- Propriedade do ficheiro: CYPE INGENIEROS, S.A.
- Formato: FIEBDC-3/2002
- Âmbito geográfico: Angola
- Custos indirectos: 3.00 %
- IVA: 18.00 %

## N Isolamentos e impermeabilizações

### NI Impermeabilizações

#### NIF Fachadas

**NIF010** m² Barreira anticapilaridade em muro de alvenaria formada por camada de betume modificado com elastómero SBS, LBM(SBS)-40-PR, acabada com filme plástico termofusível em ambas as faces sobre primário.
Formação de barreira anticapilaridade em arranque de muros de alvenaria para corte de humidades por capilaridade, constituída por: CAMADA DE REGULARIZAÇÃO: de argamassa de cimento, confeccionada em obra, dosificação 1:6, de 2 cm de espessura, cobrindo a largura do muro e com acabamento afagado; IMPERMEABILIZAÇÃO: camada de betume modificado com elastómero SBS, LBM(SBS)-40-PR, massa nominal 4 kg/m², com armadura de filme de poliéster de 70 g/m², acabada com filme plástico termofusível em ambas as faces sobre primário; CAMADA DE PROTECÇÃO: de argamassa de cimento, confeccionada em obra, dosificação 1:6, de 2 cm de espessura, cobrindo a largura da lâmina asfáltica e com acabamento afagado.
Inclui: Derramamento, espalhamento e nivelamento com réguas da camada de argamassa de regularização. Camada de primário asfáltico. Colocação da impermeabilização. Derramamento, espalhamento e nivelamento da camada de argamassa de protecção.
Critério de medição de projecto: Superfície medida segundo documentação gráfica de Projecto.
Critério de medição de obra: Medir-se-á a superfície realmente executada segundo especificações de Projecto, incluindo as entregas e sem incluir as sobreposições.

| Código | Un | Descrição | Rendimento | Preço | Importância |
|---|---|---|---|---|---|
| mt08aaa010a | m³ | Água. (material) | 0.008 | 1.61 | 0.01 |
| mt01arg005a | t | Areia de pedreira, para argamassa preparada em obra. (material) | 0.065 | 17.00 | 1.11 |
| mt08cem000l | kg | Cimento cinzento em sacos. (material) | 10.000 | 0.12 | 1.20 |
| mt14pap100b | kg | Emulsão asfáltica não iônica. (material) | 0.300 | 3.19 | 0.96 |
| mt14lba120c | m² | Camada de betume modificado com elastómero SBS, LBM(SBS)-40-PR, de 3,5 mm de espessura, massa nominal 4 kg/m², com armadura de filme de poliéster de 70 g/m², de superfície não protegida acabada com filme plástico termofusível em ambas as faces. Segundo EN 13707. (material) | 1.100 | 14.79 | 16.27 |
| mq06hor010 | h | Betoneira. (equipamento) | 0.032 | 1.29 | 0.04 |
| op00sop010 |  | Maçarico para soldadura de lâminas asfálticas. | 1.000 | 0.00 | 0.00 |
| mo029 | h | Oficial de 1ª aplicador de lâminas impermeabilizantes. (mão de obra) | 0.345 | 2.90 | 1.00 |
| mo067 | h | Ajudante de aplicador de lâminas impermeabilizantes. (mão de obra) | 0.345 | 1.98 | 0.68 |
| mo113 | h | Operário não qualificado construção. (mão de obra) | 0.442 | 1.90 | 0.84 |
| % | % | Custos directos complementares | 2 % | 22.11 | 0.44 |
|  |  | Custos directos |  |  | 22.55 |
