# Drenagem de caixa de ar ventilada de parede de fachada através de meia cana realizada "in situ" com argamassa de cimento

- Propriedade do ficheiro: CYPE INGENIEROS, S.A.
- Formato: FIEBDC-3/2002
- Âmbito geográfico: Angola
- Moeda: AOA
- Custos indirectos: 3.00 %
- IVA: 18.00 %

## N Isolamentos e impermeabilizações

### NI Impermeabilizações

#### NIF Fachadas

**NIF100** m Drenagem de caixa de ar ventilada de parede de fachada através de meia cana realizada "in situ" com argamassa de cimento, confeccionada em obra, com aditivo hidrófugo, dosificação 1:3 e impermeabilizada com revestimento elástico à base de copolímeros, e colocação de tubo de drenagem de PVC em orifícios executados no pano exterior da parede.
Execução de meia cana realizada "in situ" com argamassa de cimento, confeccionada em obra, com aditivo hidrófugo, dosificação 1:3, acabamento afagado, e impermeabilizada com um revestimento elástico à base de copolímeros, aplicado em camadas sucessivas com rolo ou trincha, e colocação de tubo de drenagem de PVC em orifícios executados no pano exterior da parede, para drenagem da água filtrada ou condensada na caixa de ar.
Inclui: Marcação e realização do orifício de drenagem no pano exterior da parede. Colocação e fixação do tubo. Execução de meia cana com argamassa. Aplicação das camadas de revestimento impermeabilizante.
Critério de medição de projecto: Comprimento medido segundo documentação gráfica de Projecto.
Critério de medição de obra: Medir-se-á o comprimento realmente executado segundo especificações de Projecto.

| Código | Un | Descrição | Rendimento | Preço | Importância |
|---|---|---|---|---|---|
| mt36tie010aa | m | Tubo de PVC, série B, de 32 mm de diâmetro e 3 mm de espessura, com extremo abocardado, segundo NP EN 1329-1. (material) | 0.200 | 354.35 | 70.87 |
| mt08aaa010a | m³ | Água. (material) | 0.006 | 211.49 | 1.27 |
| mt01arg005a | t | Areia de pedreira, para argamassa preparada em obra. (material) | 0.015 | 2228.73 | 33.43 |
| mt08cem000l | kg | Cimento cinzento em sacos. (material) | 4.500 | 14.10 | 63.45 |
| mt08adt010 | kg | Aditivo hidrófugo para impermeabilização de argamassas ou betões. (material) | 0.090 | 169.19 | 15.23 |
| mt28rco010d | kg | Revestimento elástico, cor vermelho telha, à base de copolímeros acrílicos em dispersão aquosa, 1,35 g/cm³ de densidade e 110-130 poises de viscosidade Brookfield RVT a 20 °C. (material) | 1.000 | 1128.35 | 1128.35 |
| mq06hor010 | h | Betoneira. (equipamento) | 0.008 | 186.74 | 1.49 |
| mo113 | h | Operário não qualificado construção. (mão de obra) | 0.280 | 322.11 | 90.19 |
| % | % | Custos directos complementares | 2 % | 1404.28 | 28.09 |
|  |  | Custos directos |  |  | 1432.37 |
