# Vedação de junta de dilatação com banda elástica impermeável

- Propriedade do ficheiro: CYPE INGENIEROS, S.A.
- Formato: FIEBDC-3/2002
- Âmbito geográfico: Angola
- Moeda: AOA
- Custos indirectos: 3.00 %
- IVA: 18.00 %

## N Isolamentos e impermeabilizações

### NI Impermeabilizações

#### NIJ Juntas

**NIJ050** m Vedação de junta de dilatação com banda elástica impermeável.
Vedação de junta de dilatação com banda elástica impermeável de elastómero termoplástico, cor cinzento, de 150 mm de largura e 1 mm de espessura, colocada com sobreposições, fixada ao suporte através de adesivo de dois componentes à base de resina epóxi sem dissolventes, (rendimento: 1 kg/m), aplicado em duas camadas, a primeira camada antes da colocação da banda e a segunda camada depois da colocação da banda, deixando livre a zona da banda exposta ao movimento.
Inclui: Preparação da superfície suporte. Aplicação da primeira camada de cola. Colocação da banda. Aplicação da segunda camada de cola.
Critério de medição de projecto: Comprimento medido segundo documentação gráfica de Projecto.
Critério de medição de obra: Medir-se-á o comprimento realmente executado segundo especificações de Projecto.

| Código | Un | Descrição | Rendimento | Preço | Importância |
|---|---|---|---|---|---|
| mt09reh450a | kg | Adesivo de dois componentes à base de resina epóxi sem dissolventes, de endurecimento sem retracção, impermeável à água, com alta resistência aos agentes químicos e a ciclos de gelo-degelo e apta para estar em contacto com agua potável, para banda de vedação de juntas de movimento. (material) | 1.000 | 1969.65 | 1969.65 |
| mt09reh455a | m | Banda elástica impermeável de elastómero termoplástico, cor cinzento, de 150 mm de largura e 1 mm de espessura, apta para estar em contacto com agua potável, para vedação de juntas de movimento. (material) | 1.100 | 1266.08 | 1392.69 |
| op00pis010 |  | Pistola de ar quente para soldadura de materiais termoplásticos. | 1.000 | 0.00 | 0.00 |
| mo032 | h | Oficial de 1ª aplicador de produtos impermeabilizantes. (mão de obra) | 0.286 | 1028.94 | 294.28 |
| mo070 | h | Ajudante de aplicador de produtos impermeabilizantes. (mão de obra) | 0.286 | 604.97 | 173.02 |
| % | % | Custos directos complementares | 2 % | 3829.64 | 76.59 |
|  |  | Custos directos |  |  | 3906.23 |
