# Perfil de ventilação de polipropileno de alta densidade para fixação de lâmina drenante nodular e arejamento da caixa de ar através de aberturas de ventilação

- Propriedade do ficheiro: CYPE INGENIEROS, S.A.
- Formato: FIEBDC-3/2002
- Âmbito geográfico: Angola
- Moeda: AOA
- Custos indirectos: 3.00 %
- IVA: 18.00 %

## N Isolamentos e impermeabilizações

### NI Impermeabilizações

#### NIM Muros em contacto com o terreno

**NIM101** m Perfil de ventilação de polipropileno de alta densidade para fixação de lâmina drenante nodular e arejamento da caixa de ar através de aberturas de ventilação, na face interior do muro em contacto com o terreno.
Fornecimento e colocação no arranque e no coroamento da folha interior de perfil de ventilação de polipropileno de alta densidade para fixação de lâmina drenante nodular e arejamento da caixa de ar através de aberturas de ventilação, na face interior do muro em contacto com o terreno. Incluindo p/p de fixação ao suporte através de pregos e vedação de fixações.
Inclui: Limpeza do suporte. Colocação do perfil. Fixação mecânica do perfil.
Critério de medição de projecto: Comprimento medido segundo documentação gráfica de Projecto.
Critério de medição de obra: Medir-se-á o comprimento realmente executado segundo especificações de Projecto.

| Código | Un | Descrição | Rendimento | Preço | Importância |
|---|---|---|---|---|---|
| mt14baa020 | m | Perfil de ventilação, de polipropileno de alta densidade, para fixação de lâmina drenante nodular e ventilação da caixa de ar, na face interior do muro em contacto com o terreno. (material) | 1.000 | 514.47 | 514.47 |
| mo032 | h | Oficial de 1ª aplicador de produtos impermeabilizantes. (mão de obra) | 0.138 | 580.76 | 80.14 |
| mo070 | h | Ajudante de aplicador de produtos impermeabilizantes. (mão de obra) | 0.138 | 336.74 | 46.47 |
| % | % | Custos directos complementares | 2 % | 641.08 | 12.82 |
|  |  | Custos directos |  |  | 653.90 |
