# Impermeabilização através de revestimento contínuo elástico impermeabilizante à base de polímeros acrílicos em dispersão aquosa, cor branco, com um rendimento de 1,5 kg/m²

- Propriedade do ficheiro: CYPE INGENIEROS, S.A.
- Formato: FIEBDC-3/2002
- Âmbito geográfico: Angola
- Moeda: AOA
- Custos indirectos: 3.00 %
- IVA: 18.00 %

## N Isolamentos e impermeabilizações

### NI Impermeabilizações

#### NIR Revestimentos

**NIR005** m² Impermeabilização através de revestimento contínuo elástico impermeabilizante à base de polímeros acrílicos em dispersão aquosa, cor branco, com um rendimento de 1,5 kg/m².
Formação de revestimento elástico em qualquer elemento construtivo situado à intempérie e que não se encontre em presença constante da água, através da aplicação de uma primeira camada de revestimento contínuo elástico impermeabilizante à base de polímeros acrílicos em dispersão aquosa, cor branco, diluído com um 10% de água, e posterior aplicação de uma segunda camada com o mesmo produto sem diluir, com um rendimento de 1,5 kg/m².
Inclui: Limpeza e preparação do suporte. Aplicação da primeira camada do revestimento. Aplicação da segunda camada do revestimento.
Critério de medição de projecto: Superfície medida segundo documentação gráfica de Projecto.
Critério de medição de obra: Medir-se-á a superfície realmente executada segundo especificações de Projecto.

| Código | Un | Descrição | Rendimento | Preço | Importância |
|---|---|---|---|---|---|
| mt15bas240a | kg | Revestimento contínuo elástico impermeabilizante à base de polímeros acrílicos em dispersão aquosa, cor branco. (material) | 1.500 | 1026.08 | 1539.12 |
| mo032 | h | Oficial de 1ª aplicador de produtos impermeabilizantes. (mão de obra) | 0.206 | 580.76 | 119.64 |
| mo070 | h | Ajudante de aplicador de produtos impermeabilizantes. (mão de obra) | 0.206 | 336.74 | 69.37 |
| % | % | Custos directos complementares | 2 % | 1728.13 | 34.56 |
|  |  | Custos directos |  |  | 1762.69 |
