# Beirado decorativo formado por três fiadas de tijolo maciço

- Propriedade do ficheiro: CYPE INGENIEROS, S.A.
- Formato: FIEBDC-3/2002
- Âmbito geográfico: Angola
- Moeda: AOA
- Custos indirectos: 3.00 %
- IVA: 18.00 %

## Q Coberturas

### QR Remates

#### QRA Beirados

**QRA010** m Beirado decorativo formado por três fiadas de tijolo maciço.
Beirado decorativo no telhado, formado por três fiadas de tijolo maciço, assente com argamassa de cimento, confeccionada em obra, dosificação 1:6, emboço com argamassa de cimento, confeccionada em obra, com aditivo hidrófugo, dosificação 1:3 e remate de telhas.
Inclui: Marcação na laje dos elementos componentes do beirado. Colocação dos tijolos cerâmicos. Emboço.
Critério de medição de projecto: Comprimento da borda da vertente, medida pela sua face exterior, segundo documentação gráfica de Projecto.
Critério de medição de obra: Medir-se-á, pelo seu maior desenvolvimento linear, o comprimento realmente executado segundo especificações de Projecto.

| Código | Un | Descrição | Rendimento | Preço | Importância |
|---|---|---|---|---|---|
| mt05mmq010b | Ud | Tijolo cerâmico face à vista maciço de elaboração mecânica, cor vermelho, 25x12x5 cm, para utilização em alvenaria não protegida (peça U), densidade 1300 kg/m³, segundo NP EN 771-1. (material) | 22.000 | 42.57 | 936.54 |
| mt08aaa010a | m³ | Água. (material) | 0.012 | 213.08 | 2.56 |
| mt01arg005a | t | Areia de pedreira, para argamassa preparada em obra. (material) | 0.031 | 2242.28 | 69.51 |
| mt08cem000l | kg | Cimento cinzento em sacos. (material) | 7.000 | 14.21 | 99.47 |
| mt08adt010 | kg | Aditivo hidrófugo para impermeabilização de argamassas ou betões. (material) | 0.090 | 170.47 | 15.34 |
| mq06hor010 | h | Betoneira. (equipamento) | 0.016 | 223.43 | 3.57 |
| op00amo010 |  | Rebarbadora. | 1.000 | 0.00 | 0.00 |
| mo020 | h | Oficial de 1ª construção. (mão de obra) | 1.025 | 612.02 | 627.32 |
| mo077 | h | Ajudante de construção. (mão de obra) | 1.259 | 357.82 | 450.50 |
| % | % | Custos directos complementares | 2 % | 2204.81 | 44.10 |
|  |  | Custos directos |  |  | 2248.91 |
