# Cobertura inclinada de painéis sandwich isolantes de aço, de 30 mm de espessura e 1150 mm de largura, alma isolante de lã de rocha, com uma pendente maior que 10%

- Propriedade do ficheiro: CYPE INGENIEROS, S.A.
- Formato: FIEBDC-3/2002
- Âmbito geográfico: Angola
- Moeda: AOA
- Custos indirectos: 3.00 %
- IVA: 18.00 %

## Q Coberturas

### QT Inclinadas

#### QTM Painéis sandwich isolantes metálicos

**QTM010** m² Cobertura inclinada de painéis sandwich isolantes de aço, de 30 mm de espessura e 1150 mm de largura, alma isolante de lã de rocha, com uma pendente maior que 10%.
Fornecimento e montagem do revestimento de vertentes de coberturas inclinadas, com uma pendente maior que 10%, com painéis sandwich isolantes de aço, de 30 mm de espessura e 1150 mm de largura, formados por dupla face metálica de chapa standard de aço, acabamento pré-lacado, de espessura exterior 0,5 mm e espessura interior 0,5 mm e alma isolante de lã de rocha de densidade média 145 kg/m³, e acessórios, fixados mecanicamente a qualquer tipo de madre estrutural (não incluída neste preço). Incluindo p/p de elementos de fixação, acessórios e juntas.
Inclui: Marcação dos painéis por vertente. Execução de juntas e perímetro. Fixação mecânica dos painéis.
Critério de medição de projecto: Superfície medida em verdadeira magnitude, segundo documentação gráfica de Projecto.
Critério de medição de obra: Medir-se-á, em verdadeira magnitude, a superfície realmente executada segundo especificações de Projecto.

| Código | Un | Descrição | Rendimento | Preço | Importância |
|---|---|---|---|---|---|
| mt13dcp010qll | m² | Painel sandwich isolante de aço, para coberturas, de 30 mm de espessura e 1150 mm de largura, formado por dupla face metálica de chapa standard de aço, acabamento pré-lacado, de espessura exterior 0,5 mm e espessura interior 0,5 mm e alma isolante de lã de rocha de densidade média 145 kg/m³, e acessórios. (material) | 1.050 | 8971.07 | 9419.62 |
| mt13ccg030d | Ud | Parafuso auto-roscante de 6,5x70 mm de aço inoxidável, com anilha. (material) | 3.000 | 131.25 | 393.75 |
| op00ciz010 |  | Tesoura. | 1.000 | 0.00 | 0.00 |
| op00roe010 |  | Roedora. | 1.000 | 0.00 | 0.00 |
| mo051 | h | Oficial de 1ª montador de painéis metálicos. (mão de obra) | 0.110 | 600.29 | 66.03 |
| mo098 | h | Ajudante de montador de painéis metálicos. (mão de obra) | 0.110 | 336.74 | 37.04 |
| % | % | Custos directos complementares | 2 % | 9916.44 | 198.33 |
|  |  | Custos directos |  |  | 10114.77 |
