# Tabuleiro de madeira de pinho hidrofugada, em cobertura inclinada, fixo mecanicamente sobre estrutura (não incluído neste preço)

- Propriedade do ficheiro: CYPE INGENIEROS, S.A.
- Formato: FIEBDC-3/2002
- Âmbito geográfico: Angola
- Moeda: AOA
- Custos indirectos: 3.00 %
- IVA: 18.00 %

## Q Coberturas

### QT Inclinadas

#### QTY Reparações e reforços

**QTY051** m² Tabuleiro de madeira de pinho hidrofugada, em cobertura inclinada, fixo mecanicamente sobre estrutura (não incluído neste preço).
Formação de tabuleiro de madeira de pinho hidrofugada, em cobertura inclinada, fixado mecanicamente sobre estrutura (não incluída neste preço). Incluindo p/p de marcação, corte das peças e fixações mecânicas.
Inclui: Marcação. Corte das peças. Fixação mecânica das peças ao suporte.
Critério de medição de projecto: Superfície da vertente medida em verdadeira magnitude, segundo documentação gráfica de Projecto.
Critério de medição de obra: Medir-se-á, em verdadeira magnitude, a superfície realmente executada segundo especificações de Projecto.

| Código | Un | Descrição | Rendimento | Preço | Importância |
|---|---|---|---|---|---|
| mt13blm010d | m² | Painel de madeira de pinho hidrofugada, espessura 22 mm. (material) | 1.100 | 2480.48 | 2728.53 |
| mt13eag021 | Ud | Parafuso autoperfurante não oxidável para fixação de painéis de madeira a suporte em coberturas inclinadas. (material) | 5.000 | 18.90 | 94.50 |
| op00cla010 |  | Pregadora pneumática. | 1.000 | 0.00 | 0.00 |
| op00cep010 |  | Plainas. | 1.000 | 0.00 | 0.00 |
| mo017 | h | Oficial de 1ª carpinteiro. (mão de obra) | 0.668 | 591.35 | 395.02 |
| mo058 | h | Ajudante de carpinteiro. (mão de obra) | 0.334 | 339.40 | 113.36 |
| % | % | Custos directos complementares | 2 % | 3331.41 | 66.63 |
|  |  | Custos directos |  |  | 3398.04 |
