# Revestimento com tabuleiro aglomerado de partículas, revestido em ambas as faces com papel melamínico, acabamento a escolher de 16 mm de espessura, aparafusado ao paramento vertical

- Propriedade do ficheiro: CYPE INGENIEROS, S.A.
- Formato: FIEBDC-3/2002
- Âmbito geográfico: Angola
- Moeda: AOA
- Custos indirectos: 3.00 %
- IVA: 18.00 %

## R Revestimentos

### RD Decorativos

#### RDM De madeira

**RDM010** m² Revestimento com tabuleiro aglomerado de partículas, revestido em ambas as faces com papel melamínico, acabamento a escolher de 16 mm de espessura, aparafusado ao paramento vertical.
Fornecimento e colocação de revestimento decorativo de paramentos interiores através de tabuleiro aglomerado de partículas, revestido em ambas as faces com papel melamínico, acabamento a escolher de 16 mm de espessura, aparafusado sobre a superfície regularizada de paramentos verticais interiores. Incluindo p/p de preparação e limpeza da superfície, formação de encontros, cortes do material e remates perimetrais.
Inclui: Preparação e limpeza da superfície a revestir. Marcação da disposição de juntas, aberturas e encontros. Implantação dos tabuleiros sobre o paramento. Corte e disposição dos painéis. Colocação e fixação sobre o paramento. Resolução do perímetro de revestimento. Limpeza da superfície.
Critério de medição de projecto: Superfície medida segundo documentação gráfica de Projecto, descontando as aberturas de superfície maior de 2 m².
Critério de medição de obra: Medir-se-á a superfície realmente executada segundo especificações de Projecto, descontando as aberturas de superfície maior de 2 m².

| Código | Un | Descrição | Rendimento | Preço | Importância |
|---|---|---|---|---|---|
| mt29tma120 | Ud | Parafuso de aço galvanizado, de 80 mm de comprimento, com anilha. (material) | 3.000 | 26.25 | 78.75 |
| mt29tma130 | Ud | Bucha comprida, de plástico, para parede. (material) | 3.000 | 5.25 | 15.75 |
| mt29tmf010aa1b | m² | Tabuleiro aglomerado de partículas, revestido em ambas as faces com papel melamínico, acabamento a escolher de 16 mm de espessura. (material) | 1.050 | 1716.07 | 1801.87 |
| op00cla010 |  | Pregadora pneumática. | 1.000 | 0.00 | 0.00 |
| op00cep010 |  | Plainas. | 1.000 | 0.00 | 0.00 |
| mo017 | h | Oficial de 1ª carpinteiro. (mão de obra) | 0.298 | 591.35 | 176.22 |
| mo058 | h | Ajudante de carpinteiro. (mão de obra) | 0.298 | 339.40 | 101.14 |
| % | % | Custos directos complementares | 2 % | 2173.73 | 43.47 |
|  |  | Custos directos |  |  | 2217.20 |
