# Pintura com tinta à têmpera sobre paramento interior de argamassa de cimento

- Propriedade do ficheiro: CYPE INGENIEROS, S.A.
- Formato: FIEBDC-3/2002
- Âmbito geográfico: Angola
- Moeda: AOA
- Custos indirectos: 3.00 %
- IVA: 18.00 %

## R Revestimentos

### RI Pinturas em paramentos interiores

#### RIT Tintas à têmpera

**RIT010** m² Pintura com tinta à têmpera sobre paramento interior de argamassa de cimento.
Aplicação manual de duas demãos de tinta à têmpera, cor branca, acabamento mate, textura em gota com gota fina, a primeira demão diluída com um máximo de 40% de água e a seguinte não diluída, (rendimento: 0,55 kg/m² cada demão); sobre paramento interior de argamassa de cimento, vertical, até 3 m de altura.
Critérios considerados na determinação do preço da unidade de obra: O preço inclui a protecção dos elementos da envolvente que possam ser afectados durante os trabalhos e a resolução de pontos singulares.
Inclui: Preparação, limpeza e lixagem prévia do suporte. Aplicação de uma demão de primário. Aplicação de uma demão de acabamento.
Critério de medição de projecto: Superfície medida segundo documentação gráfica de Projecto, com o mesmo critério que o suporte base.
Critério de medição de obra: Medir-se-á a superfície realmente executada segundo especificações de Projecto, com o mesmo critério que o suporte base.

| Código | Un | Descrição | Rendimento | Preço | Importância |
|---|---|---|---|---|---|
| mt27tem020c | kg | Pasta temperada para efeito picado branco. (material) | 1.100 | 511.28 | 562.41 |
| mq08war020 | Ud | Equipamento completo para aplicação de tinta com textura em gota. (equipamento) | 0.058 | 281.39 | 16.32 |
| op00tal020 |  | Berbequim com misturador. | 1.000 | 0.00 | 0.00 |
| mo038 | h | Oficial de 1ª pintor. (mão de obra) | 0.140 | 1028.94 | 144.05 |
| mo076 | h | Ajudante de pintor. (mão de obra) | 0.140 | 604.97 | 84.70 |
| % | % | Custos directos complementares | 2 % | 807.48 | 16.15 |
|  |  | Custos directos |  |  | 823.63 |
