# Esmalte resistente a altas temperaturas, para radiadores

- Propriedade do ficheiro: CYPE INGENIEROS, S.A.
- Formato: FIEBDC-3/2002
- Âmbito geográfico: Angola
- Moeda: AOA
- Custos indirectos: 3.00 %
- IVA: 18.00 %

## R Revestimentos

### RN Pinturas em metais

#### RNS Tintas especiais

**RNS030** Ud Esmalte resistente a altas temperaturas, para radiadores.
Aplicação manual de duas demãos de esmalte sintético resistente a altas temperaturas, cor branca, acabamento acetinado; aplicação prévia de duas demãos de primário sintético antioxidante de secagem rápida, à base de resinas alcídicas, cor branco, acabamento mate, sobre radiador de 6 elementos, de ferro ou aço.
Critérios considerados na determinação do preço da unidade de obra: O preço inclui a protecção dos elementos da envolvente que possam ser afectados durante os trabalhos e a resolução de pontos singulares.
Inclui: Preparação e limpeza da superfície suporte. Aplicação de duas demãos de primário. Aplicação de duas demãos de acabamento.
Critério de medição de projecto: Número de unidades previstas, segundo documentação gráfica de Projecto.
Critério de medição de obra: Medir-se-á o número de unidades realmente executadas segundo especificações de Projecto.

| Código | Un | Descrição | Rendimento | Preço | Importância |
|---|---|---|---|---|---|
| mt27pfi140a | l | Primário sintético antioxidante de secagem rápida, cor branco, acabamento mate, à base de resinas alcídicas e pigmentos antioxidantes, de alta resistência à corrosão, para aplicar com trincha ou pistola. (material) | 0.070 | 13481.78 | 943.72 |
| mt27pac010a | l | Esmalte sintético resistente a altas temperaturas, cor branca, acabamento acetinado, à base de resinas alcídicas e pigmentos, isento de chumbo, com alta resistência a agentes atmosféricos, para aplicar com trincha, rolo ou pistola sobre superfícies de ferro ou aço submetidas a temperaturas até 80°C. (material) | 0.047 | 31040.53 | 1458.90 |
| op00dec010 |  | Soprador. | 1.000 | 0.00 | 0.00 |
| mo038 | h | Oficial de 1ª pintor. (mão de obra) | 0.350 | 1055.59 | 369.46 |
| mo076 | h | Ajudante de pintor. (mão de obra) | 0.033 | 620.64 | 20.48 |
| % | % | Custos directos complementares | 2 % | 2792.56 | 55.85 |
|  |  | Custos directos |  |  | 2848.41 |
