# Pavimento técnico acessível "BUTECH"

- Propriedade do ficheiro: CYPE INGENIEROS, S.A.
- Formato: FIEBDC-3/2002
- Âmbito geográfico: Angola
- Moeda: AOA
- Custos indirectos: 3.00 %
- IVA: 18.00 %

## R Revestimentos

### RS Pavimentos

#### RSE Técnicos

**RSE050** m² Pavimento técnico acessível "BUTECH".
Pavimento técnico acessível "BUTECH", para interior, constituído por painel autoportante para o sistema de pavimento técnico acessível "BUTECH", de 600x600 mm e 48 mm de espessura, formado por um suporte base de painel de aglomerado, de 38 mm de espessura, biselado e rematado perimetralmente com material plástico auto-extinguível ABS, lâmina isolante de material plástico auto-extinguível de 0,1 mm de espessura disposta na face inferior e uma camada de acabamento de grés porcelânico, gama STON-KER, série Alpina, cor Bege "BUTECH", "PORCELANOSA GRUPO", de 600x600 mm e 10 mm de espessura; classificação 2/2/A/2, segundo NP EN 12825, apoiados sobre pés reguláveis de aço galvanizado, para alturas entre 60 e 100 mm, fixados à superfície de apoio com adesivo. Incluindo preparação da superfície de apoio dos pedestais através da aspiração e limpeza de entulho, implantação e fixação dos pedestais ao pavimento com cola, colocação de almofadas sobre os pedestais e fixação da rosca que regula a sua altura com cola, e banda perimetral de lã de rocha para a dessolidarização do perímetro. Totalmente montado.
Inclui: Implantação dos eixos dos pedestais e marcação de níveis. Colocação, nivelação e fixação de pedestais. Colocação dos painéis. Limpeza final do pavimento.
Critério de medição de projecto: Superfície útil, medida segundo documentação gráfica de Projecto. Não foi incrementada a medição por perdas, uma vez que na composição se considerou 5% a mais.
Critério de medição de obra: Medir-se-á a superfície realmente executada segundo especificações de Projecto.

| Código | Un | Descrição | Rendimento | Preço | Importância |
|---|---|---|---|---|---|
| mt12psk080a | Ud | Cartucho de 600 cm³ de cola, para fixação de pés reguláveis à superfície de apoio. (material) | 0.010 | 9615.70 | 96.16 |
| mt12psk040b | m | Fita perimetral de lã de rocha de 12 mm de espessura, 100 mm de largura e 1200 mm de comprimento. (material) | 1.000 | 6200.15 | 6200.15 |
| mt12psk060e | Ud | Pé regulável de aço galvanizado, para alturas entre 60 e 100 mm. Inclusive acessórios. (material) | 3.000 | 1074.51 | 3223.53 |
| mt12sbs010aaa1 | m² | Painel autoportante para o sistema de pavimento técnico acessível "BUTECH", de 600x600 mm e 48 mm de espessura, formado por um suporte base de painel de aglomerado, de 38 mm de espessura, biselado e rematado perimetralmente com material plástico auto-extinguível ABS, lâmina isolante de material plástico auto-extinguível de 0,1 mm de espessura disposta na face inferior e uma camada de acabamento de grés porcelânico, gama STON-KER, série Alpina, cor Bege "BUTECH", "PORCELANOSA GRUPO", de 600x600 mm e 10 mm de espessura; classificação 2/2/A/2, segundo NP EN 12825. (material) | 1.000 | 65276.03 | 65276.03 |
| mo011 | h | Oficial de 1ª montador. (mão de obra) | 0.548 | 865.75 | 474.43 |
| mo080 | h | Ajudante de montador. (mão de obra) | 0.548 | 495.47 | 271.52 |
| % | % | Custos directos complementares | 2 % | 75541.82 | 1510.84 |
|  |  | Custos directos |  |  | 77052.66 |
