# Suporte de pavimento flutuante formado por anel de cofragem de poliestireno

- Propriedade do ficheiro: CYPE INGENIEROS, S.A.
- Formato: FIEBDC-3/2002
- Âmbito geográfico: Angola
- Moeda: AOA
- Custos indirectos: 3.00 %
- IVA: 18.00 %

## R Revestimentos

### RS Pavimentos

#### RSE Técnicos

**RSE210** Ud Suporte de pavimento flutuante formado por anel de cofragem de poliestireno, de 25 mm de altura, sobre lâmina drenante, para o posterior preenchimento com argamassa e colocação do pavimento (não incluído neste preço).
Suporte de pavimento flutuante formado por anel de cofragem de poliestireno, de 25 mm de altura e 240 mm de diâmetro, sobre lâmina drenante, para o posterior preenchimento com argamassa e colocação do pavimento (não incluído neste preço). Incluindo p/p de marcação.
Inclui: Marcação. Colocação do suporte.
Critério de medição de projecto: Número de unidades previstas, segundo documentação gráfica de Projecto.
Critério de medição de obra: Medir-se-á o número de unidades realmente executadas segundo especificações de Projecto.

| Código | Un | Descrição | Rendimento | Preço | Importância |
|---|---|---|---|---|---|
| mt18jrs700a | Ud | Suporte de pavimento flutuante formado por anel de cofragem de poliestireno, de 25 mm de altura e 240 mm de diâmetro, para encher com argamassa. (material) | 1.000 | 484.59 | 484.59 |
| mo011 | h | Oficial de 1ª montador. (mão de obra) | 0.159 | 630.15 | 100.19 |
| mo080 | h | Ajudante de montador. (mão de obra) | 0.159 | 357.82 | 56.89 |
| % | % | Custos directos complementares | 2 % | 641.67 | 12.83 |
|  |  | Custos directos |  |  | 654.50 |
