# Tecto falso contínuo fixado directamente à laje

- Propriedade do ficheiro: CYPE INGENIEROS, S.A.
- Formato: FIEBDC-3/2002
- Âmbito geográfico: Angola
- Custos indirectos: 3.00 %
- IVA: 18.00 %

## R Revestimentos

### RT Tectos falsos

#### RTI De poliestireno extrudido

**RTI010** m² Tecto falso contínuo fixado directamente à laje, para uso agro-alimentar, situado a uma altura menor de 4 m, de painéis rígidos de poliestireno extrudido de 600x2500 mm e 60 mm de espessura, resistência à compressão >= 200 kPa, fixado ao suporte com fixações mecânicas para a ancoragem de painéis isolantes rígidos.
Fornecimento e formação de tecto falso contínuo fixado directamente à laje, para uso agro-alimentar, situado a uma altura menor de 4 m, constituído por painéis rígidos de poliestireno extrudido de 600x2500 mm e 60 mm de espessura, resistência à compressão >= 200 kPa, resistência térmica 1,75 m²°C/W, condutibilidade térmica 0,034 W/(m°C), fixado ao suporte resistente por meio de fixações mecânicas para a ancoragem de painéis isolantes rígidos. Incluindo p/p de realização de juntas de dilatação, corte, ancoragem e acabamento superficial.
Inclui: Marcação nas paredes do nível do tecto falso. Colocação a nível de réguas fixadas às paredes perimetrais. Fixação das placas de poliestireno extrudido directamente à laje.
Critério de medição de projecto: Superfície medida entre paramentos, segundo documentação gráfica de Projecto, sem descontar aberturas para instalações.
Critério de medição de obra: Medir-se-á a superfície realmente executada segundo especificações de Projecto, sem descontar aberturas para instalações.

| Código | Un | Descrição | Rendimento | Preço | Importância |
|---|---|---|---|---|---|
| mt16pki010hd | m² | Painel rígido de poliestireno extrudido segundo EN 13164, de superfície lisa e bordo lateral macho-fêmea, de 600x2500 mm e 60 mm de espessura, resistência térmica 1,75 m²°C/W, condutibilidade térmica 0,034 W/(m°C), 200 kPa de resistência à compressão, factor de resistência à difusão do vapor de água 150, calor específico 1400 J/kgK, Euroclasse E de reacção ao fogo; de aplicação em tectos falsos agro-alimentares, fachadas e revestimentos interiores. (material) | 1.050 | 9.21 | 9.67 |
| mt16pki020a | Ud | Fixação mecânica para a ancoragem de painéis isolantes rígidos. (material) | 8.000 | 0.40 | 3.20 |
| op00fre010 |  | Fresadora. | 1.000 | 0.00 | 0.00 |
| op00ato010 |  | Aparafusadora. | 1.000 | 0.00 | 0.00 |
| mo015 | h | Oficial de 1ª montador de tectos falsos. (mão de obra) | 0.283 | 2.99 | 0.85 |
| mo082 | h | Ajudante de montador de tectos falsos. (mão de obra) | 0.283 | 1.98 | 0.56 |
| % | % | Custos directos complementares | 2 % | 14.28 | 0.29 |
|  |  | Custos directos |  |  | 14.57 |
