# Escudo de futebol, de escaiola, de 47x36 cm

- Propriedade do ficheiro: CYPE INGENIEROS, S.A.
- Formato: FIEBDC-3/2002
- Âmbito geográfico: Angola
- Custos indirectos: 0.03 %
- IVA: 18.00 %

## R Revestimentos

### RT Tectos falsos

#### RTP Pré-fabricados de escaiola

**RTP350** Ud Escudo de futebol, de escaiola, de 47x36 cm.
Fornecimento e colocação de escudo de futebol, de escaiola, de 47x36 cm, fixado com cola à base de escaiola. Incluindo p/p de corte, acessórios de fixação e correcção de falhas nas juntas.
Inclui: Implantação da peça. Humidificação da base de fixação. Espalhamento da cola. Colocação e enchimento das juntas da peça.
Critério de medição de projecto: Número de unidades previstas, segundo documentação gráfica de Projecto.
Critério de medição de obra: Medir-se-á o número de unidades realmente colocadas segundo especificações de Projecto.

| Código | Un | Descrição | Rendimento | Preço | Importância |
|---|---|---|---|---|---|
| mt12rea320aa | Ud | Escudo de futebol, de escaiola, de 47x36 cm. (material) | 1.000 | 19.96 | 19.96 |
| mt09eyc030 | kg | Cola à base de escaiola e aditivos especiais. (material) | 0.370 | 0.38 | 0.14 |
| mo034 | h | Oficial de 1ª escaiolador. (mão de obra) | 0.210 | 3.28 | 0.69 |
| % | % | Custos directos complementares | 2 % | 20.79 | 0.42 |
|  |  | Custos directos |  |  | 21.21 |
