# Espelho de cor de 5 mm de espessura, acabamento biselado, fixado com massa ao paramento

- Propriedade do ficheiro: CYPE INGENIEROS, S.A.
- Formato: FIEBDC-3/2002
- Âmbito geográfico: Angola
- Moeda: AOA
- Custos indirectos: 3.00 %
- IVA: 18.00 %

## R Revestimentos

### RV Vidros

#### RVE Planos: espelhos

**RVE010** m² Espelho de cor de 5 mm de espessura, acabamento biselado, fixado com massa ao paramento.
Fornecimento e colocação de espelho de cor de 5 mm de espessura, com tinta de protecção, cor prata, pela sua face posterior, fixado com massa ao paramento. Incluindo tratamento perimetral dos bordos, biselado perimetral, e massa.
Inclui: Limpeza e preparação do suporte. Aplicação da massa. Colocação do espelho. Limpeza final.
Critério de medição de projecto: Superfície medida segundo documentação gráfica de Projecto.
Critério de medição de obra: Medir-se-á a superfície realmente executada segundo especificações de Projecto.

| Código | Un | Descrição | Rendimento | Preço | Importância |
|---|---|---|---|---|---|
| mt21vsj020d | m² | Espelho cor bronze, 5 mm. (material) | 1.005 | 15735.97 | 15814.65 |
| mt21vva030 | m | Tratamento dos bordos do espelho. (material) | 4.000 | 603.71 | 2414.84 |
| mt21vva031 | m | Biselado do espelho. (material) | 4.000 | 947.57 | 3790.28 |
| mt21vva012 | l | Vedante de aplicação com pistola, de base neutra monocomponente. (material) | 0.105 | 3845.41 | 403.77 |
| mo055 | h | Oficial de 1ª vidraceiro. (mão de obra) | 0.672 | 627.11 | 421.42 |
| % | % | Custos directos complementares | 2 % | 22844.96 | 456.90 |
|  |  | Custos directos |  |  | 23301.86 |
