# Cantoneira de PVC

- Propriedade do ficheiro: CYPE INGENIEROS, S.A.
- Formato: FIEBDC-3/2002
- Âmbito geográfico: Angola
- Moeda: AOA
- Custos indirectos: 3.00 %
- IVA: 18.00 %

## R Revestimentos

### RY Preparações, protecções, reparações e reforços de revestimentos

#### RYA Protecção de arestas

**RYA020** m Cantoneira de PVC.
De protecção de arestas de PVC, com canto arredondado de 3 mm de espessura, para a protecção de arestas em revestimentos de argamassa, aplicados sobre paramentos interiores.
Inclui: Marcação. Corte das peças. Fixação.
Critério de medição de projecto: Comprimento medido segundo documentação gráfica de Projecto.
Critério de medição de obra: Medir-se-á o comprimento realmente executado segundo especificações de Projecto.

| Código | Un | Descrição | Rendimento | Preço | Importância |
|---|---|---|---|---|---|
| mt28vye050a | m | De protecção de arestas de PVC, com canto arredondado de 3 mm de espessura, para a protecção de arestas. (material) | 1.020 | 1997.53 | 2037.48 |
| mo021 | h | Oficial de 1ª construção em trabalhos auxiliares de pedreiro. (mão de obra) | 0.087 | 1028.94 | 89.52 |
| mo114 | h | Operário não qualificado construção em trabalhos auxiliares de pedreiro. (mão de obra) | 0.043 | 581.64 | 25.01 |
| % | % | Custos directos complementares | 2 % | 2152.01 | 43.04 |
|  |  | Custos directos |  |  | 2195.05 |
