# Projecção a seco de jacto de abrasivo (silicato de alumínio) sobre vigas e pilares de betão

- Propriedade do ficheiro: CYPE INGENIEROS, S.A.
- Formato: FIEBDC-3/2002
- Âmbito geográfico: Angola
- Custos indirectos: 3.00 %
- IVA: 18.00 %

## R Revestimentos

### RY Preparação e reparação de superfícies

#### RYA Preparação de suporte base para revestir

**RYA030** m² Projecção a seco de jacto de abrasivo (silicato de alumínio) sobre vigas e pilares de betão, eliminando contaminantes, camadas de argamassa de cimento e partículas soltas do suporte, para proceder posteriormente à aplicação de um revestimento (não incluído neste preço).
Preparação de superfície de betão em vigas e pilares, através da projecção a seco de abrasivo formado por partículas de silicato de alumínio, eliminando contaminantes, camadas de argamassa de cimento e partículas soltas do suporte, para proceder posteriormente à aplicação de um revestimento (não incluído neste preço). Incluindo p/p de transporte, montagem e desmontagem de equipamento, limpeza e recolha do pó, do material projectado e dos restos gerados, armazenamento, remoção e carga para camião ou contentor.
Inclui: Montagem e preparação do equipamento. Aplicação mecânica do jacto abrasivo. Desmontagem do equipamento. Limpeza da superfície suporte. Remoção e acumulação do material projectado e os restos gerados. Carga do material projectado e os restos gerados para camião ou contentor.
Critério de medição de projecto: Superfície medida segundo documentação gráfica de Projecto.
Critério de medição de obra: Medir-se-á a superfície realmente executada segundo especificações de Projecto.

| Código | Un | Descrição | Rendimento | Preço | Importância |
|---|---|---|---|---|---|
| mt08lim010a | kg | Abrasivo para limpeza através de jacto a pressão, formado por partículas de silicato de alumínio. (material) | 2.200 | 0.27 | 0.59 |
| mq08lch010 | h | Equipamento de jacto de areia à pressão. (equipamento) | 0.169 | 2.07 | 0.35 |
| mq08gel010k | h | Grupo electrogéneo insonorizado, trifásico, de 45 kVA de potência. (equipamento) | 0.169 | 3.48 | 0.59 |
| mo110 | h | Operário especializado construção. (mão de obra) | 0.163 | 1.87 | 0.30 |
| mo111 | h | Operário não qualificado construção. (mão de obra) | 0.163 | 1.83 | 0.30 |
| % | % | Custos directos complementares | 2 % | 2.13 | 0.04 |
|  |  | Custos directos |  |  | 2.17 |
