# Reparação de fissura interior através de vedação com massa elástica com fibras, após preparação prévia da fissura

- Propriedade do ficheiro: CYPE INGENIEROS, S.A.
- Formato: FIEBDC-3/2002
- Âmbito geográfico: Angola
- Custos indirectos: 3.00 %
- IVA: 18.00 %

## R Revestimentos

### RY Preparação e reparação de superfícies

#### RYY Reparação de paramentos

**RYY015** m Reparação de fissura interior através de vedação com massa elástica com fibras, após preparação prévia da fissura.
Reparação de fissura interior através de vedação com massa elástica com fibras. Incluindo p/p de abertura da fissura em forma de V através de picagem dos bordos com colher de pedreiro e limpeza a seco com escova de arame.
Inclui: Preparação da fissura. Aplicação da massa.
Critério de medição de projecto: Comprimento medido segundo documentação gráfica de Projecto.
Critério de medição de obra: Medir-se-á o comprimento realmente executado segundo especificações de Projecto.

| Código | Un | Descrição | Rendimento | Preço | Importância |
|---|---|---|---|---|---|
| mt15rer630a | kg | Pasta elástica com fibras à base de polímeros especiais em emulsão aquosa e inertes seleccionados. (material) | 0.150 | 20.01 | 3.00 |
| mo037 | h | Oficial de 1ª pintor. (mão de obra) | 0.191 | 2.90 | 0.55 |
| mo074 | h | Ajudante de pintor. (mão de obra) | 0.191 | 1.91 | 0.36 |
| % | % | Custos directos complementares | 2 % | 3.91 | 0.08 |
|  |  | Custos directos |  |  | 3.99 |
