# Reparação de fissura exterior através de vedação com massa à base de poliuretano, após preparação prévia da fissura

- Propriedade do ficheiro: CYPE INGENIEROS, S.A.
- Formato: FIEBDC-3/2002
- Âmbito geográfico: Angola
- Custos indirectos: 3.00 %
- IVA: 18.00 %

## R Revestimentos

### RY Preparação e reparação de superfícies

#### RYY Reparação de paramentos

**RYY015** m Reparação de fissura exterior através de vedação com massa à base de poliuretano, após preparação prévia da fissura.
Reparação de fissura exterior através de vedação com massa à base de poliuretano. Incluindo p/p de abertura da fissura em forma de V através de picagem dos bordos com colher de pedreiro e limpeza a seco com escova de arame.
Inclui: Preparação da fissura. Aplicação da massa.
Critério de medição de projecto: Comprimento medido segundo documentação gráfica de Projecto.
Critério de medição de obra: Medir-se-á o comprimento realmente executado segundo especificações de Projecto.

| Código | Un | Descrição | Rendimento | Preço | Importância |
|---|---|---|---|---|---|
| mt15rer640b | Ud | Cartucho de pasta monocomponente à base de poliuretano, de 300 cm³, cor branca, com dureza Shore A aproximada de 20, segundo EN ISO 868 e alongamento a rotura >= 400%, segundo EN ISO 8339. (material) | 0.800 | 14.17 | 11.34 |
| mo037 | h | Oficial de 1ª pintor. (mão de obra) | 0.204 | 2.90 | 0.59 |
| mo074 | h | Ajudante de pintor. (mão de obra) | 0.204 | 1.91 | 0.39 |
| % | % | Custos directos complementares | 2 % | 12.32 | 0.25 |
|  |  | Custos directos |  |  | 12.57 |
