# Reparação de fissuras em revestimento exterior, sistema Cotefilm "REVETÓN"

- Propriedade do ficheiro: CYPE INGENIEROS, S.A.
- Formato: FIEBDC-3/2002
- Âmbito geográfico: Angola
- Moeda: AOA
- Custos indirectos: 3.00 %
- IVA: 18.00 %

## R Revestimentos

### RY Preparações, protecções, reparações e reforços de revestimentos

#### RYY Reparações

**RYY030** m² Reparação de fissuras em revestimento exterior, sistema Cotefilm "REVETÓN".
Reparação de fissuras de até 1 mm de largura em revestimento exterior, sistema Cotefilm "REVETÓN", através da aplicação de duas demãos de revestimento impermeabilizante, Cotefilm incolor "REVETÓN", acabamento brilhante, a primeira demão diluída com 30% a 50% de água e a segunda demão com o mesmo produto sem diluir, com um rendimento total de 0,175 l/m².
Inclui: Aplicação das duas demãos de produto.
Critério de medição de projecto: Superfície medida segundo documentação gráfica de Projecto.
Critério de medição de obra: Medir-se-á a superfície realmente executada segundo especificações de Projecto.

| Código | Un | Descrição | Rendimento | Preço | Importância |
|---|---|---|---|---|---|
| mt15rer150a | l | Revestimento impermeabilizante, Cotefilm incolor "REVETÓN", à base de copolímeros acrílicos em dispersão aquosa, acabamento brilhante, anti-caruncho e anti-verdete, impermeável à água da chuva, permeável ao vapor de água e com resistência aos raios UV e aos álcalis, para aplicar com trincha, rolo ou pistola. (material) | 0.175 | 11464.92 | 2006.36 |
| mo039 | h | Oficial de 1ª rebocador. (mão de obra) | 0.218 | 842.54 | 183.67 |
| mo111 | h | Operário especializado rebocador. (mão de obra) | 0.218 | 491.81 | 107.21 |
| % | % | Custos directos complementares | 2 % | 2297.24 | 45.94 |
|  |  | Custos directos |  |  | 2343.18 |
