# Forno eléctrico

- Propriedade do ficheiro: CYPE INGENIEROS, S.A.
- Formato: FIEBDC-3/2002
- Âmbito geográfico: Angola
- Moeda: AOA
- Custos indirectos: 3.00 %
- IVA: 18.00 %

## S Equipamentos fixos e sinalização

### SC Cozinhas/lavandarias

#### SCE Electrodomésticos

**SCE040** Ud Forno eléctrico.
Forno eléctrico, multifunção, de aço inoxidável. Totalmente montado, instalado, ligado e verificado.
Inclui: Marcação através de molde. Fixação em paramento com elementos de ancoragem. Colocação do aparelho. Ligação à rede eléctrica.
Critério de medição de projecto: Número de unidades previstas, segundo documentação gráfica de Projecto.
Critério de medição de obra: Medir-se-á o número de unidades realmente colocadas segundo especificações de Projecto.

| Código | Un | Descrição | Rendimento | Preço | Importância |
|---|---|---|---|---|---|
| mt32hok010e | Ud | Forno eléctrico encastrável, multifunção, de aço inoxidável. Segundo NP EN 60335-1. (material) | 1.000 | 468275.67 | 468275.67 |
| mo003 | h | Oficial de 1ª electricista. (mão de obra) | 0.292 | 865.75 | 252.80 |
| mo102 | h | Ajudante de electricista. (mão de obra) | 0.292 | 494.49 | 144.39 |
| % | % | Custos directos complementares | 2 % | 468672.86 | 9373.46 |
|  |  | Custos directos |  |  | 478046.32 |
