# Placa para bancada

- Propriedade do ficheiro: CYPE INGENIEROS, S.A.
- Formato: FIEBDC-3/2002
- Âmbito geográfico: Angola
- Moeda: AOA
- Custos indirectos: 3.00 %
- IVA: 18.00 %

## S Equipamentos fixos e sinalização

### SC Cozinhas/lavandarias

#### SCE Electrodomésticos

**SCE030** Ud Placa para bancada.
Placa vitrocerâmica, de 300 mm de largura, 55 mm de altura e 520 mm de profundidade, cor preto, 2 zonas e potência 2900 W.
Inclui: Marcação. Colocação do aparelho. Vedação de juntas. Ligação à rede eléctrica. Verificação do seu correcto funcionamento.
Critério de medição de projecto: Número de unidades previstas, segundo documentação gráfica de Projecto.
Critério de medição de obra: Medir-se-á o número de unidades realmente colocadas segundo especificações de Projecto.

| Código | Un | Descrição | Rendimento | Preço | Importância |
|---|---|---|---|---|---|
| mt32pvs010fa | Ud | Placa vitrocerâmica, de 300 mm de largura, 55 mm de altura e 520 mm de profundidade, cor preto, 2 zonas e potência 2900 W. (material) | 1.000 | 242557.30 | 242557.30 |
| mo003 | h | Oficial de 1ª electricista. (mão de obra) | 0.726 | 1057.30 | 767.60 |
| % | % | Custos directos complementares | 2 % | 243324.90 | 4866.50 |
|  |  | Custos directos |  |  | 248191.40 |
