# Projector

- Propriedade do ficheiro: CYPE INGENIEROS, S.A.
- Formato: FIEBDC-3/2002
- Âmbito geográfico: Angola
- Moeda: AOA
- Custos indirectos: 3.00 %
- IVA: 18.00 %

## U Infra-estruturas no logradouro

### UI Iluminacão exterior

#### UIP Projectores

**UIP010** Ud Projector.
Projector para jardim, de 150 mm de diâmetro e 220 mm de altura, para 1 lâmpada fluorescente compacta TCA-SE de 16 W, com corpo de poliamida reforçada com fibra de vidro, vidro transparente, balastro electrónico, porta-lâmpadas E 27, classe de protecção II, grau de protecção IP65, isolamento classe F, cabo e tomada, com vareta para terra. Inclusive lâmpadas.
Inclui: Marcação. Montagem, ligação e verificação do seu correcto funcionamento.
Critério de medição de projecto: Número de unidades previstas, segundo documentação gráfica de Projecto.
Critério de medição de obra: Medir-se-á o número de unidades realmente executadas segundo especificações de Projecto.

| Código | Un | Descrição | Rendimento | Preço | Importância |
|---|---|---|---|---|---|
| mt34beg060a | Ud | Projector para jardim, de 150 mm de diâmetro e 220 mm de altura, para 1 lâmpada fluorescente compacta TCA-SE de 16 W, com corpo de poliamida reforçada com fibra de vidro, vidro transparente, balastro electrónico, porta-lâmpadas E 27, classe de protecção II, grau de protecção IP65, isolamento classe F, cabo e tomada, com vareta para terra. (material) | 1.000 | 110176.75 | 110176.75 |
| mt34tuf020m | Ud | Lâmpada fluorescente compacta TCA-SE de 16 W. (material) | 1.000 | 13695.30 | 13695.30 |
| mo003 | h | Oficial de 1ª electricista. (mão de obra) | 0.427 | 897.29 | 383.14 |
| mo102 | h | Ajudante de electricista. (mão de obra) | 0.427 | 512.50 | 218.84 |
| % | % | Custos directos complementares | 2 % | 124474.03 | 2489.48 |
|  |  | Custos directos |  |  | 126963.51 |
