# Conjunto de mesa para piquenique "TAU CERÁMICA"

- Propriedade do ficheiro: CYPE INGENIEROS, S.A.
- Formato: FIEBDC-3/2002
- Âmbito geográfico: Angola
- Custos indirectos: 3.00 %
- IVA: 18.00 %

## U Infra-estruturas no logradouro

### UM Mobiliário urbano

#### UMB Bancos e mesas

**UMB030** Ud Conjunto de mesa para piquenique "TAU CERÁMICA", composto por uma mesa de 177x90x75 cm e um banco de 157x39x44 cm, com estrutura suporte de alumínio, acabamento anodizado e revestimento de material cerâmico Keraon, fixado a uma base de betão C20/25 (X0(P); D25; S2; Cl 1,0).
Fornecimento e colocação de conjunto de mesa para piquenique "TAU CERÁMICA", composto por uma mesa de 177x90x75 cm e um banco de 157x39x44 cm, com estrutura suporte de alumínio, acabamento anodizado e revestimento de material cerâmico Keraon, de elevada resistência e inalterabilidade aos agentes atmosféricos, alta resistência ao risco, à abrasão e aos agentes químicos; acabamento em cor a escolher; fixado com buchas de expansão de aço, parafusos especiais e pasta química a uma base de betão C20/25 (X0(P); D25; S2; Cl 1,0). Inclusive escavação e betonagem da base de apoio. Totalmente montado.
Inclui: Marcação de alinhamentos e níveis. Escavação. Execução da base de betão. Colocação e fixação das peças.
Critério de medição de projecto: Número de unidades previstas, segundo documentação gráfica de Projecto.
Critério de medição de obra: Medir-se-á o número de unidades realmente executadas segundo especificações de Projecto.

| Código | Un | Descrição | Rendimento | Preço | Importância |
|---|---|---|---|---|---|
| mt52mtc010a | Ud | Conjunto de mesa para piquenique "TAU CERÁMICA", composto por uma mesa de 177x90x75 cm e um banco de 157x39x44 cm, com estrutura suporte de alumínio, acabamento anodizado e revestimento de material cerâmico Keraon, de elevada resistência e inalterabilidade aos agentes atmosféricos, alta resistência ao risco, à abrasão e aos agentes químicos; acabamento em cor a escolher. (material) | 1.000 | 3158.55 | 3158.55 |
| mt52mug200m | Ud | Repercussão, na colocação de mesa para piquenique com um banco, de elementos de fixação sobre betão: cunha de expansão de aço, parafusos especiais e pasta química. (material) | 1.000 | 11.50 | 11.50 |
| mt10hmf020ra | m³ | Betão simples C20/25 (X0(P); D25; S2; Cl 1,0), fabricado em central, segundo NP EN 206-1. (material) | 0.400 | 142.11 | 56.84 |
| op00tal010 |  | Berbequim. | 1.000 | 0.00 | 0.00 |
| op00ato010 |  | Aparafusadora. | 1.000 | 0.00 | 0.00 |
| au00auh040 |  | Vibrador de betão, eléctrico. | 1.000 | 0.00 | 0.00 |
| mo041 | h | Oficial de 1ª construção de obra civil. (mão de obra) | 1.123 | 2.90 | 3.26 |
| mo087 | h | Ajudante de construção de obra civil. (mão de obra) | 2.245 | 1.98 | 4.45 |
| % | % | Custos directos complementares | 2 % | 3234.60 | 64.69 |
|  |  | Custos directos |  |  | 3299.29 |
