# Complemento do sistema de pavimentação exterior CIVIS'AGORA "TAU CERÁMICA"

- Propriedade do ficheiro: CYPE INGENIEROS, S.A.
- Formato: FIEBDC-3/2002
- Âmbito geográfico: Angola
- Custos indirectos: 3.00 %
- IVA: 18.00 %

## U Infra-estruturas no logradouro

### UM Mobiliário urbano

#### UMG Parques infantis

**UMG110** Ud Complemento do sistema de pavimentação exterior CIVIS'AGORA "TAU CERÁMICA", para integrar no pavimento, cujo desenho imita um jogo para crianças de 5 pares, formados por um desenho e a sua silhueta monocor associada, orientado para reforçar o conhecimento das formas e a sua associação, premiando a resposta correcta através de som, formado por 18 m² de pavimento de ladrilhos de grés porcelânico, série CIVIS'AGORA, 10 ladrilhos série Urban Unik Sens, com sensores electrónicos incorporados e uma unidade de controlo Civis Play Duo Centro Control, com placa electrónica incorporada; inclusive módulo de controlo e fonte de alimentação, tudo assente com cimento cola melhorado, C2 FTE S1, com tempo de colocação ampliado T500 Rapid "TAU CERÁMICA", enchimento de juntas com argamassa técnica colorida, C G2, Line-Fix "TAU CERÁMICA", para enchimento de juntas de ladrilhos cerâmicos, com junta de entre 3 e 15 mm e limpeza final com limpador químico Desin-Cer "TAU CERÁMICA".
Fornecimento e colocação de complemento do sistema de pavimentação exterior CIVIS'AGORA "TAU CERÁMICA", para integrar no pavimento, cujo desenho imita um jogo para crianças de 5 pares, formados por um desenho e a sua silhueta monocor associada, orientado para reforçar o conhecimento das formas e a sua associação, premiando a resposta correcta através de som, formado por 18 m² de pavimento de ladrilhos de grés porcelânico, série CIVIS'AGORA "TAU CERÁMICA", com coeficiente de absorção de água E<5%, grupo BIa, de 40x40 cm, 15 mm de espessura, com acabamento em relevo Toe Clearance e desenho estrutural Strongrib, no reverso do ladrilho; carga de ruptura maior que 5 kN, segundo NP EN ISO 10545-4; resistência ao deslizamento maior que 45 segundo ENV 12633; resistente à geada; resistente a agentes químicos, segundo NP EN ISO 10545-13; resistente às manchas, segundo NP EN ISO 10545-14, 10 ladrilhos série Urban Unik Sens, com sensores electrónicos incorporados e uma unidade de controlo Civis Play Duo Centro Control, com placa electrónica incorporada; inclusive módulo de controlo e fonte de alimentação, tudo assente com cimento cola melhorado, C2 FTE S1, com tempo de colocação ampliado T500 Rapid "TAU CERÁMICA", enchimento de juntas com argamassa técnica colorida, C G2, Line-Fix "TAU CERÁMICA", para enchimento de juntas de ladrilhos cerâmicos, com junta de entre 3 e 15 mm e limpeza final com limpador químico Desin-Cer "TAU CERÁMICA". Totalmente montado e ligado.
Inclui: Colocação das peças com cimento cola. Enchimento das juntas. Ligação eléctrica. Limpeza final.
Critério de medição de projecto: Número de unidades previstas, segundo documentação gráfica de Projecto.
Critério de medição de obra: Medir-se-á o número de unidades realmente colocadas segundo especificações de Projecto.

| Código | Un | Descrição | Rendimento | Preço | Importância |
|---|---|---|---|---|---|
| mt18bct045c | Ud | Complemento Civis Play Duo, para integrar no pavimento, cujo desenho imita um jogo para crianças de 5 pares, formados por um desenho e a sua silhueta monocor associada, orientado para reforçar o conhecimento das formas e a sua associação, premiando a resposta correcta através de som, formado por 18 m² de pavimento de ladrilhos de grés porcelânico, série CIVIS'AGORA "TAU CERÁMICA", com coeficiente de absorção de água E<5%, grupo BIa, de 40x40 cm, 15 mm de espessura, com acabamento em relevo Toe Clearance e desenho estrutural Strongrib, no reverso do ladrilho; carga de ruptura maior que 5 kN, segundo NP EN ISO 10545-4; resistência ao deslizamento maior que 45 segundo ENV 12633; resistente à geada; resistente a agentes químicos, segundo NP EN ISO 10545-13; resistente às manchas, segundo NP EN ISO 10545-14, 10 ladrilhos série Urban Unik Sens, com sensores electrónicos incorporados e uma unidade de controlo Civis Play Duo Centro Control, com placa electrónica incorporada; inclusive módulo de controlo e fonte de alimentação. (material) | 1.000 | 4708.64 | 4708.64 |
| mt09mtc010j | kg | Cimento cola melhorado, C2 TE S1, com deslizamento reduzido e tempo de colocação ampliado T200 Flex-Porcelánico, segundo NP EN 12004, "TAU CERÁMICA", para a colocação em camada fina do pavimentos e revestimentos de material cerâmico em interiores e exteriores, composto por cimentos de alta resistência, inertes seleccionados e alto conteúdo de resinas sintéticas. (material) | 117.600 | 0.55 | 64.68 |
| mt09mtc020a | kg | Argamassa técnica colorida, C G2, Line-Fix "TAU CERÁMICA", para enchimento de juntas de ladrilhos cerâmicos, com junta de entre 3 e 15 mm, segundo NP EN 12004, "TAU CERÁMICA". (material) | 49.000 | 0.89 | 43.61 |
| mt09mtc100 | l | Limpador químico Desin-Cer Ext "TAU CERÁMICA", desencrustante de restos de cimento sobre qualquer superfície. (material) | 1.960 | 1.16 | 2.27 |
| mo041 | h | Oficial de 1ª construção de obra civil. (mão de obra) | 9.458 | 2.90 | 27.43 |
| mo087 | h | Ajudante de construção de obra civil. (mão de obra) | 9.458 | 1.98 | 18.73 |
| mo003 | h | Oficial de 1ª electricista. (mão de obra) | 3.508 | 2.99 | 10.49 |
| mo102 | h | Ajudante de electricista. (mão de obra) | 3.508 | 1.98 | 6.95 |
| % | % | Custos directos complementares | 2 % | 4882.80 | 97.66 |
|  |  | Custos directos |  |  | 4980.46 |
