# Escada de acesso para piscina

- Propriedade do ficheiro: CYPE INGENIEROS, S.A.
- Formato: FIEBDC-3/2002
- Âmbito geográfico: Angola
- Moeda: AOA
- Custos indirectos: 3.00 %
- IVA: 18.00 %

## U Infra-estruturas no logradouro

### UP Piscinas

#### UPE Equipamentos

**UPE010** Ud Escada de acesso para piscina, de tubo de 43 mm de diâmetro, com 3 degraus e corrimão simétrico, de aço inoxidável AISI 316, acabamento polido brilhante, fixada com ancoragens dotadas de mecanismo para ligação equipotencial.
Escada de acesso para piscina, de tubo de 43 mm de diâmetro, com 3 degraus e corrimão simétrico, de aço inoxidável AISI 316, acabamento polido brilhante, fixada com ancoragens dotadas de mecanismo para ligação equipotencial. Inclusive marcação, ancoragens, batentes, embelezadores, juntas, tacos e parafusos. Totalmente montada e testada pela empresa instaladora.
Inclui: Marcação. Colocação e fixação de acessórios e peças especiais.
Critério de medição de projecto: Número de unidades previstas, segundo documentação gráfica de Projecto.
Critério de medição de obra: Medir-se-á o número de unidades realmente executadas segundo especificações de Projecto.

| Código | Un | Descrição | Rendimento | Preço | Importância |
|---|---|---|---|---|---|
| mt47pep010k | Ud | Escada de acesso para piscina, de tubo de 43 mm de diâmetro, com 3 degraus e corrimão simétrico, de aço inoxidável AISI 316, acabamento polido brilhante, com ancoragens dotadas de mecanismo para ligação equipotencial, batentes, embelezadores, juntas, buchas e parafusos. (material) | 1.000 | 182501.28 | 182501.28 |
| mt09moe040 | Ud | Argamassa expansiva. (material) | 2.000 | 497.19 | 994.38 |
| mo041 | h | Oficial de 1ª construção de obra civil. (mão de obra) | 2.988 | 612.02 | 1828.72 |
| mo087 | h | Ajudante de construção de obra civil. (mão de obra) | 2.988 | 357.82 | 1069.17 |
| % | % | Custos directos complementares | 2 % | 186393.55 | 3727.87 |
|  |  | Custos directos |  |  | 190121.42 |
