# Chuveiro

- Propriedade do ficheiro: CYPE INGENIEROS, S.A.
- Formato: FIEBDC-3/2002
- Âmbito geográfico: Angola
- Moeda: AOA
- Custos indirectos: 3.00 %
- IVA: 18.00 %

## U Infra-estruturas no logradouro

### UP Piscinas

#### UPE Equipamento exterior

**UPE040** Ud Chuveiro.
Chuveiro com torneira monocomando para piscina, de 43 mm de diâmetro, de aço inoxidável AISI 304L, acabamento polido brilhante, com difusor e válvula de abertura, fixada a uma superfície suporte (não incluída neste preço). Inclusive ancoragens, batentes, embelezadores, juntas, buchas e parafusos, elemento de ligação de 3/4", tubagens de aço inoxidável AISI 304L para condução de água e elementos de ancoragem.
Inclui: Montagem do chuveiro. Eliminação e limpeza do material sobrante. Verificação do seu correcto funcionamento.
Critério de medição de projecto: Número de unidades previstas, segundo documentação gráfica de Projecto.
Critério de medição de obra: Medir-se-á o número de unidades realmente executadas segundo especificações de Projecto.

| Código | Un | Descrição | Rendimento | Preço | Importância |
|---|---|---|---|---|---|
| mt47pep040a | Ud | Chuveiro com torneira monocomando para piscina, de 43 mm de diâmetro, de aço inoxidável AISI 304L, acabamento polido brilhante, com difusor e válvula de abertura, ancoragens, batentes, embelezadores, juntas, buchas e parafusos. (material) | 1.000 | 465947.82 | 465947.82 |
| mt47pep041 | Ud | Custos pela instalação de chuveiro exterior em área de piscina. Inclui os materiais necessários para a construção da base do chuveiro, instalação do ramal de ligação de água, instalação de drenagens e ligações às redes principais. (material) | 1.000 | 463712.49 | 463712.49 |
| mt09reh330 | kg | Argamassa de resina epóxi com areia de sílica, de endurecimento rápido, para enchimento de ancoragens. (material) | 0.200 | 932.30 | 186.46 |
| mo107 | h | Ajudante de canalizador. (mão de obra) | 1.768 | 603.82 | 1067.55 |
| mo041 | h | Oficial de 1ª construção de obra civil. (mão de obra) | 8.838 | 1028.94 | 9093.77 |
| mo087 | h | Ajudante de construção de obra civil. (mão de obra) | 2.946 | 604.97 | 1782.24 |
| % | % | Custos directos complementares | 2 % | 941790.33 | 18835.81 |
|  |  | Custos directos |  |  | 960626.14 |
